# BV Neubau 11 WE Ladenburg
Angebotsaufforderung (GAEB 90, DA83)
DV-Nummer: 25-017
Währung: EUR
Auftraggeber: Stadtverwaltung Ladenburg, "Christlicher Bürgerhofspitalfond

## Wärmeversorgungsanlagen
Datum: 20.03.26

*Hinweis*
Inhaltsübersicht:

Allgemeine Technische Vorbemerkungen
Angebotsabgabe
Kalkulationshinweise
Richtlinien und Herstellervorschriften
Maßkontrollen
Stundenlohnarbeiten
Durchführen der Arbeiten
Anmelden von Bedenken
Kommunikation auf der Baustelle
Unterlagen auf der Baustelle
Schutz vor Kälte und Schutz des Grundwassers

Allgemeine Technische Vorbemerkungen

Angebotsabgabe
Die Abgabe des Angebots erfolgt ohne Kosten oder
sonstige Verbindlichkeiten für den Auftraggeber.
Der Bieter hat das Leistungsverzeichnis vollständig
auszufüllen. Nicht vollständig ausgefüllte
Leistungsverzeichnisse können bei der Vergabe nicht
berücksichtigt werden.

Kalkulationshinweise
Sämtliche Preise verstehen sich, soweit im LV nicht
anders angegeben, einschließlich aller
notwendigen Nebenleistungen und aller Lieferungen von
Materialien, um die Leistung ausführen zu
können (Lieferung und Montage).
Ebenfalls sind in die Einheitspreise einzukalkulieren:
Leistungen und Nebenleistungen die sich für eine
Position zwangsläufig ergeben z.B. erforderliche
zusätzliche Maßnahmen bei Gefahr, etc., falls nicht
gesondert ausgeschrieben
Schützen vorhandener, sichtbarer Bauteile
Kontinuierliches Sauberhalten der Baustelle

Richtlinien und Herstellervorschriften
Die neuesten Richtlinien, Regeln, VOB,
DIN-Vorschriften sowie die aktuelle GEG sind
einzuhalten bzw.
zu beachten.
Die jeweiligen Herstellervorschriften der im LV
beschriebenen, bzw. angebotenen Materialien und
Produkte sowie die dazugehörigen technischen
Merkblätter und Sicherheitsdatenblätter sind zu
beachten.

Maßkontrollen
Maßkontrollen am Bau sind durchzuführen. Auf evtl.
Differenzen oder planerische Abweichungen ist
der Fachplaner sofort aufmerksam zu machen.
Massenänderungen und voraussichtliche Mehrkosten
sind der Bauleitung umgehend vor Ausführung
schriftlich oder per Mail anzuzeigen.

Stundenlohnarbeiten
Stundenlohnarbeiten sind im Vorfeld anzumelden,
ansonsten erfolgt keine Vergütung.

Durchführen der Arbeiten
Der Auftragnehmer hat die Durchführung seiner Arbeiten
nach Terminplan so vorzunehmen, dass ein
reibungsloser Ablauf der Arbeiten gewährleistet ist.
Abweichungen vom Terminplan sind der
Bauleitung sofort schriftlich mitzuteilen. Ebenso sind
Bestellungen von Materialien so zu planen, dass
diese rechtzeitig auf der Baustelle sind.

Anmelden von Bedenken
Der Auftragnehmer hat vor Beginn seiner Arbeiten zu
prüfen, ob die vorgesehene Ausführung sich für
die Durchführung seiner Leistung eignet.
In diesem Zuge ist auch die Eignung des Bestandes bzw.
die Leistung der Vorgewerke zu prüfen.
Bedenken sind dem Auftragnehmer unverzüglich
schriftlich mitzuteilen.

Kommunikation auf der Baustelle
An einem noch vom AG festgelegten Wochentag, findet
mit der örtlichen Bauleitung eine
Routinebesprechung (Jour-Fixe) statt. Alle
Fachbauleiter und die im jeweiligen Zeitraum am Bau
tätigen Firmen sind mit einem schriftlich benannten
Firmenvertreter (Bauleitung / Obermonteur) zur
Teilnahme an den Koordinationsgesprächen verpflichtet.
Koordination zwischen den einzelnen
Gewerken und kurzfristige Terminabsprachen werden
protokolliert und sind verbindlich.
Protokollführend ist der bauleitende Architekt bzw.
der Fachplaner. Die örtliche Bauführung des
Architekten ist berechtigt nach ihrer Beurteilung des
notwendigen Fortschritts im Bauablauf vom
Unternehmer eine bestimmte Einteilung beim Einsatz
seiner Arbeitskolonne zu verlangen.
Der Auftraggeber hat Anspruch darauf, dass die
Auftragnehmer die Schnittstellen sowie den
Arbeitsablauf ihrer Leistungen untereinander abstimmen
und koordinieren. Jeder Auftragnehmer
erklärt, dass er sich in Ansehung seiner Pflichten und
Ansprüche dem Auftraggeber gegenüber nicht
auf Umstände berufen wird, die aus dem
Verantwortlichkeitsbereich des jeweils anderen
Auftragnehmers rühren.
Die jeweils zuständigen Bauleiter von Seiten des AG,
der Architekten und Fachplaner sind rechtzeitig
vor der Fertigstellung von Konstruktionen bzw.
Teillieferungen zu verständigen, damit eine
Überprüfung reibungslos erfolgen kann. Entsprechend
ist der Fachplaner, sofern er mit der
Überwachung der Baumaßnahme beauftragt ist, durch die
Bauleitung des AN zu verständigen.
Alle Arbeiten sind in Bau-Tagesberichten zu
dokumentieren (falls vereinbart) und max. wöchentlich
dem bauleitenden Architekten zu übergeben.
Der Auftragnehmer hat dafür Sorge zu tragen, dass
während der Ausführung seiner Leistungen immer
mindestens ein fließend deutsch sprechender
Mitarbeiter seiner Firma pro Gewerk auf der Baustelle
anwesend ist.

Unterlagen auf der Baustelle
Zu den auf der Baustelle vorzuhaltenden
Ausführungsunterlagen zählt neben den Ausführungsplänen
auch eine Ausfertigung dieser Leistungsbeschreibung.

Schutz vor Kälte und Schutz des Grundwassers
Der Schutz der ausgeführten Leistungen vor
Winterschäden ist Sache des Auftragnehmers
(AN). Ebenfalls hat der AN den Schutz des Grundwassers
zu gewährleisten, um eine
Verunreinigung zu vermeiden. Eine zusätzliche
Vergütung erfolgt nicht.

*Hinweis*
Inhaltsübersicht:

Technische Vorbemerkungen
Ausführungsunterlagen
Massen im Leistungsverzeichnis
Werk- und Montageplanung
Übermittlung an Dritte
Revisionsunterlagen
Technische Vorschriften
Erkundungspflicht
Vorunternehmerleistungen
Maßaufnahme
Haftung, Schutz sichtbar bleibender Oberflächen
Qualitätsnachweis, Muster
Wärmedämmstoffe
Abkürzungen im Leistungsverzeichnis
Fabrikatsangaben
Koordination mit anderen Gewerken
Vermeidung von Geräuschentwicklung und
Geräuschübertragung
Montagehinweise
Brandschutz
Dokumentationspflicht Brandschutz

Technische Vorbemerkungen

Ausführungsunterlagen
Der AN hat die für die Ausführung erforderlichen
Unterlagen rechtzeitig beim AG anzufordern.
Die dem AN obliegende Prüf- und Hinweispflicht und
seine Haftung werden hierdurch nicht berührt.
Der AN hat die übergebenen Unterlagen unverzüglich
nach Erhalt zu prüfen und diese mit den
örtlichen Verhältnissen und den bereits erstellen
Bauleistungen zu vergleichen und den AG auf bei der
Prüfung festgestellte Abweichungen, auch gegenüber dem
Leistungsverzeichnis oder sonstiger
Unterlagen, unverzüglich schriftlich hinzuweisen.

Massen im Leistungsverzeichnis
Die im Leistungsverzeichnis angegebenen Massen sind
unverbindlich. Eventuelle vorgesehene
Alternativ-Positionen kommen nur bei besonderer
schriftlicher Anweisung zur Ausführung.
Alternativangebote behalten Gültigkeit während der
gesamten Dauer der Bauzeit.

Werk und Montageplanung
Der AN hat die für seine Leistung erforderlichen und
nach dem Vertrag von ihm geschuldeten
Entwürfe, Pläne, Zeichnungen, statische Berechnungen,
Massenberechnungen, Bauzeitenpläne und
sonstige Unterlagen, wie z.B. Montagepläne,
Berechnungen zur Dimensionierung technischer
Anlagen, Ausführungs- und Werkpläne, in eigener
Verantwortung auf seine Kosten rechtzeitig
herzustellen und dem Fachplaner zur Genehmigung
vorzulegen.
Der Plankopf und die Plannummerierung und
gegebenenfalls Layerstruktur werden vorgegeben. Ist
eine Gleichstellung in Werkplänen anderer
Auftragnehmer oder Fachplaner erforderlich, werden
zusätzlich die CAD-Dateien übergeben. Gegebenenfalls
vorhandene CAD-Richtlinien sind zu
berücksichtigen. Diese Unterlagen sind so rechtzeitig
vorzulegen, dass vor Beginn der Ausführung
eine Überprüfung mit Sichtvermerk durch den AG möglich
ist.
Die Überprüfung einschließlich des Sichtvermerkes
entlastet den AN nicht von seiner Verantwortung
für die Richtigkeit und Vollständigkeit der
vorgelegten Unterlagen und der darin enthaltenen
Angaben.

Übermittlung an Dritte
Die Erteilung von Auskünften und Einsichtnahmen in die
Pläne und Ausschreibungsunterlagen an
Dritte ist untersagt.

Revisionsunterlagen
Der AN hat von seinen Leistungen Revisionunterlagen in
der vom AG geforderten Anzahl anzufertigen
und diese nach Fertigstellung der Arbeiten dem AG zu
übergeben. Die Übergabe der
Revisionsunterlagen hat spätestens bei Abnahme zu
erfolgen. Genauere Anforderungen zu den
Revisionsunterlagen ist in dem Bereich
"Revisionsunterlagen" beschrieben.

Technische Vorschriften
Die Allgemeinen Technischen Vertragsbedingungen und
die weiteren in den Vergabeunterlagen
genannten DIN-Normen gelten in der jeweils letzten
Fassung, die spätestens drei Monate vor dem
Einreichungs-/Eröffnungstermin im Bundesanzeiger
bekanntgemacht - bzw. bei den weiteren
DIN-Normen angezeigt worden ist.
Für die technische Gebäudeausrüstung gelten u.a.
folgende Gesetze, Verordnungen, Vorschriften,
Richtlinien und DIN-Normen in der jeweils gültigen
Fassung:
Allgemeine Regelung für Bauarbeiten jeder Art nach DIN
18299
Heizanlagen und zentrale Wassererwärmungsanlagen nach
DIN 18380
Lüftungsanlagen nach DIN 18379
Sanitäranlagen anch DIN 18381
DIN und DVGW Richtlinien und Merkblätter
DIN 4109 Schallschutz im Hochbau
DIN 4102 Brandschutz im Hochbau
VDE 0100 Allgm. Bestimmungen - DIN 18421 Dämmung
technischer Anlagen - DIN 18386
Gebäudeautomation
Technische Anschlussbedingungen der
Versorgungsunternehmen (TAB)
Landesbauordnung (LBO)
anerkannte Regeln der Technik
Auflagen von Behörden, insbesondere dem Baurechtsamt,
Brandschutzbehörde und der
Gewerbeaufsicht

Erkundungspflicht
Der Bieter hat sich vor der Angebotsabgabe durch
Einsichtnahme in die Pläne und sonstige
Unterlagen, sowie durch Besichtigung des Baugeländes /
Baustelle ein genaues Bild über Art und
Umfang der ausgeschriebenen Leistungen und über die
örtlichen Gegebenheiten zu verschaffen.
Die Planung und sonstige Unterlagen können nach
vorheriger Rücksprache eingesehen werden bei:

KM-TGA GmbH
Bahnhofsring 39
76676 Graben-Neudorf
Tel. 07255/7434930
E-Mail: info@km-tga.de

Spätere Nachforderungen aus Unkenntnis, Versäumnis
oder Irrtum werden nicht anerkannt.

Vorunternehmerleistungen
Der AN hat die baulichen Voraussetzungen, insbesondere
die Vorunternehmerleistungen, rechtzeitig
vor Ausführungsbeginn zu überprüfen, ob sie für die
Ausführung seiner Leistungen geeignet sind.
Eventuelle Mängel sind der Bauleitung schriftlich
mitzuteilen. Gibt der AN nicht rechtzeitig Bescheid, so
können daraus keine Terminverzögerungen und
Mehrforderungen abgeleitet werden.
Der Auftragnehmer ist verpflichtet, Beanstandungen und
Mängel so rechtzeitig anzuzeigen (mind.
jedoch 10 Arbeitstage vor Ausführungsbeginn seiner
Leistung), dass eine Behebung und
Richtigstellung unter seiner beratenden Mitwirkung
erfolgen kann, ohne dass es zu einer Verzögerung
bei der Bauausführung kommt. Die Einrede betreffend
mangelhafter Vorleistung nach Arbeitsbeginn
geben dem AN kein Recht auf Verzögerung seiner
Ausführungstermine oder einer
Einheitspreisveränderung. Die Behebung und
Richtigstellung hat der AN innerhalb seiner
Ausführungszeiten zu integrieren.

Maßaufnahme
Der AN ist verpflichtet, eine Maßaufnahme am Rohbau,
bzw. am Vorgängergewerk durchzuführen und
sämtliche Planmaße eigenverantwortlich zu prüfen. Eine
besondere Vergütung hierfür erfolgt nicht. Der
AN haftet gegenüber dem AG für Schäden, die auf
Unstimmigkeiten zurückzuführen sind und kann
sich hinsichtlich der Schadenursache nicht auf Dritte
berufen.

Haftung, Schutz sichtbar bleibender Oberflächen
Gegen Verunreinigungen oder Beschädigungen an
Bauteilen jeder Art, insbesondere an Leistungen
anderer Unternehmer, sind geeignete Vorkehrungen zu
treffen. Die hierzu erforderlichen Maßnahmen,
wie auch die dazu erforderlichen Materialien, sind in
die EPs mit einzukalkulieren und werden nicht
besonders vergütet.
Der Auftragnehmer haftet allein und in vollem Umfang
für Schäden und Mängel, die bei seiner Arbeit
entstehen. Ausbesserungen von Beschädigungen und
Verunreinigungen gehen zu seinen Lasten.
Besonders hingewiesen wird auf den Schutz von
Bauelementen mit natürlich bleibenden Oberflächen
(z.B. Sichtmauerwerk und Sichtbeton).

Qualitätsnachweis, Muster
Auf Verlangen der Bauleitung hat der Auftragnehmer
Materialproben, Probemontagen und
Qualitätsnachweise unentgeltlich vorzulegen. Die
vereinbarten Materialien und Ausführungen sind
verbindlich einzuhalten. Vom Bauherrn genehmigte
Proben oder Muster sind bis zur Abnahme
vorzuhalten.

Wärmedämmstoffe
Wärmedämmstoffe sind unbedingt gegen
Witterungseinflüsse zu schützen. Wärmedämmstoffe, die
Feuchtigkeit aufgenommen haben, dürfen nicht
verarbeitet werden und sind von der Baustelle zu
entfernen.

Abkürzungen im Leistungsverzeichnis
Abkürzungen im Leistungsverzeichnis für
Abrechnungseinheiten:
m = Meter
m² = Quadratmeter
m³ = Kubikmeter
psch = Pauschal
kg = Kilogramm
L = Liter
h = Stunde
d = Tag
St = Stück

Fabrikatsangaben
Die im Leistungsverzeichnis aufgeführten Fabrikate
sind, sofern hinzugefügt ist "oder gleichwertig" als
Qualitätsfestlegung zu betrachten. Das tatsächlich
angebotene Fabrikat ist in jedem Falle in der
betreffenden Position anzugeben, muss aber die
Gleichwertigkeit erfüllen. Dieser Nachweis über die
Gleichwertigkeit ist dem Angebot beizulegen.
Sollten Bietertextangaben bei den Positionen
ausbleiben, gilt das ausgeschriebene Leitfabrikat.
Fehlt jedoch der Zusatz "oder gleichwertig", so ist
das aufgeführte Fabrikat aus bestimmten Gründen
erforderlich, oder vom Bauherren gewünscht und muss
zwingend eingehalten werden.

Koordination mit anderen Gewerken
Der Aufbau der Technikzentralen, die Rohrführung etc.
ist auf der Grundlage der Planunterlagen des
Fachingenieurs mit den Gewerken der anderen
Auftragnehmer, insbesondere der Firmen für Lüftung,
Heizung, Sanitär und Elektro, in allen Teilen
abzustimmen. Vor der Montage einzelner
Arbeitsabschnitte hat der Auftragnehmer eine
Abstimmung über Montageablauf und
Ausführungsdetails mit den beteiligten Auftragnehmern
herbeizuführen.
Änderungen jeglicher Art sind mit der Bauleitung
abzustimmen. Der Auftragnehmer hat sich mit seinen
Leistungen dem übrigen Bauablauf anzupassen.
Einzelunterbrechungen bzw. Wechsel des
Montageortes,
insbesondere bei Montagen in Installationsschächten,
sind von ihm in Kauf zu nehmen und
berechtigen nicht zu Mehrforderungen.

Vermeidung von Geräuschentwicklung und
Geräuschübertragung
Besonderes Augenmerk ist auf die Vermeidung von
Geräuschentwicklung und Geräuschübertragung
zu legen. Es ist zwingend zu gewährleisten, dass durch
das Rohrnetz keine Geräusche in die
einzelnen Wohnräume übertragen werden und keine
Knack-, Reibungs-, Fließ- und sonstigen
Geräusche entstehen.
Sämtliche Rohrhalterungen sind mit erprobten
Dämmprofilen aus Spezialgummi auszukleiden. Die
DIN-Regel 4109 "Schallschutz im Hochbau" ist zwingend
zu beachten, und die dort gestellten
Forderungen sind unbedingt einzuhalten.
Es sind grundsätzlich nur Armaturen mit Prüfzeichen
der Klasse P-IX zu verwenden.

Montagehinweise
Die Montagearbeiten dürfen nur nach genehmigten und
vom Fachingenieur und Architekten
freigegebenen Ausführungs- und Montageplänen
ausgeführt werden. Bei der Montage der
örtlichen Heizflächen an Brüstungen vor Fenstern oder
Wänden ist darauf zu achten, dass diese
symmetrisch montiert werden. Der Auftragnehmer hat
sich vor der Montage genau über Art und
Lage von Fenstern bzw. über die Ausführung von Wänden
und Brüstungen zu informieren.
Rohrleitungen sind so zu befestigen, dass ein
Durchbiegen mit Sicherheit vermieden wird.
Senkrechte Rohrleitungen erhalten mindestens 2
Rohrschellen je Stockwerk. Lösbare
Verbindungen unter Putz müssen mit Muffen mit
L-R-Gewinde ausgeführt werden.
Bei der Montage sind die Belange der Wärmedämmung zu
berücksichtigen. Rohrleitungen sind
grundsätzlich so zu verlegen, dass eine anschließende
fachgerechte Dämmung jeder einzelnen
Leitung möglich ist, die Abstände der fertig gedämmten
Rohrleitungen untereinander gleich groß
sind.
Wärmedämmarbeiten, die nach der Montage nur noch unter
erschwerten Bedingungen
ausgeführt werden können, sind vom Auftragnehmer
sofort nach der Montage in Abstimmung
mit der Bauleitung auszuführen.

Brandschutz
Bei Brandschutzrohr- bzw. Kanaldurchführungen durch
Brandabschnitte und/oder Bauteile mit
Brandschutzanforderungen sind nur zugelassene Systeme
mit Prüfzeugnis zu verwenden. Die
Brandschutzrohr- bzw. Kanaldurchführungen inkl.
Einmörtelung der Brandschutzrohrschalen bzw.
Brandschutzklappen darf nur von hierfür geschulten
Personen ausgeführt werden.
Der Nachweis über die Qualifizierung ist der
Bauleitung vor Durchführung der Arbeiten
unaufgefordert vorzulegen. Die Rohr- bzw.
Kanaldurchführungen sind dabei nach
Leitungsanlagenrichtline (aktuelle Fassung) & nach
Herstellerangaben auszuführen. Der
Fachunternehmer bestätigt dies schriftlich nach
Abschluss der Maßnahme. Die Bestätigung ist
den Revisionsunterlagen beizulegen.

Dokumentationspflicht Brandschutz
Sämtliche Brandschutzrohrdurchführungen sind
entsprechend mit einer geeigneten Beschilderung vor
Ort zu kennzeichnen und zu dokumentieren.
In die Einheitspreise ist das Erstellen der
Brandschutzdokumentation für alle vom Fachunternehmer
durchgeführten Brandschutzmaßnahmen Haustechnik
einzukalkulieren. Die Dokumentation muss
folgendes enthalten:
Tabellarische Aufstellung der Schotts mit
fortlaufender Nummer, zugeordnetem Foto des Schotts,
Zuordnung zum Gewerk, Name des Ausführenden,
Zulassungs-/ Prüfzeugnisnummer der
verwendeten Produkte
Grundrisspläne mit Eintragung der Maßnahmen-Nummer aus
der Übersichtstabelle
Fotodokumentation. Die Schottkennzeichnung muss auf
den Fotos erkennbar und lesbar sein.
Die Erstellung der Dokumentation erfolgt, falls
erforderlich auch abschnittsweise.
In elektronischer Form ist die Doku dabei jeweils vor
Freigabe der Rohr- oder Kanal- durchführungen
durch den Fachunternehmer, Bsp. zum Verschließen der
Trockenbauverkleidungen, bei der
Bauüberwachung einzureichen. Vor dem Verschließen der
Trockenbauverkleidungen, ist eine
gemeinsame Begehung mit der Bauüberwachung
durchzuführen.
Die Kosten für vorg. Maßnahmen sind in die
Einheitspreise der Dämmung bzw.
Brandschutzmaßnahmen einzurechnen. Eine sep. Vergütung
ist ausgeschlossen.

*Hinweis*
Inhaltsübersicht:

Besondere Leistungen
Behörden und Versorgungsunternehmen
Aufenthalts- und Lagerräume
Kleinere Stemm- und Bohrarbeiten
Abdeckarbeiten
Schallschutzmaßnahmen
Frostschutzmaßnahmen
Elektroinstallationen

Besondere Leistungen

Behörden und Versorgungsunternehmen
Aufgabe des AN ist, Gespräche mit Behörden und
Versorgungsunternehmen über Anlagenausführung,
Werkstoffwahl und sicherheitstechnische Ausrüstungen,
einholen der erforderlichen Genehmigungen
und Einleitung der notwendigen Abnahmen. Der
Auftragnehmer hat sämtliche erforderlichen
behördlichen Prüfungen vorzubereiten, durchzuführen
und die erforderlichen Prüfbescheinigungen und
Abnahmen auf seine Kosten beizubringen.

Aufenthalts- und Lagerräume
Vorhalten von Aufenthalts- und Lagerräumen, sofern in
den Vertragsbedingungen nicht anders
vorgesehen, ist in die Einheitspreise einzukalkulieren.

Kleinere Stemm- und Bohrarbeiten
Stemm- und Bohrarbeiten für die Befestigung von
Halterungen, Konsolen und
Befestigungskonstruktionen, sowie Schlagen oder
Nachschlagen kleinerer Wanddurchbrüche und
Schlitze im Mauerwerk. Schlitze und Durchbrüche in
Beton, sowie Kernlochbohrungen werden
entsprechend der LV-Position vergütet.

Abdeckarbeiten
Abdeckung von Anlagenteilen während der Bauzeit, zum
Schutz vor Beschädigung und
Verschmutzung, ist in die Einheitspreise
einzukalkulieren.

Schallschutzmaßnahmen
Die vorzusehenden Schallschutzmaßnahmen, sofern sie im
LV nicht gesondert enthalten sind, sind in
die Einheitspreise einzukalkulieren.

Frostschutzmaßnahmen
Ausblasen von Rohrleitungen, wenn Frostgefahr besteht
und eine restlose natürliche Entleerung nicht
gewährleistet ist, ist in die Einheitspreise
einzukalkulieren.

Elektroinstallationen
Die Spannungsversorgung vom ELT-Verteiler zu den
Hauptverbrauchern wie z.B.: Wärmeerzeuger,
Durchlauferhitzer, Schaltschrank Hebeanlage,
Schaltschrank Druckerhöhungsanlage oder sonstigen
Einrichtungen, bei denen eine elektrische
Stromversorgung erforderlich ist, wird, wenn im
Leistungsverzeichnis nicht anders aufgeführt,
grundsätzlich von der Elektrofirma ausgeführt. Das
Verkabeln von erforderlichen, der internen Verkabelung
von z.B.: Fühlern, Heizungspumpen welche
über den Wärmeerzeugern mit Strom versorgt werden,
Leitungen vom Schaltschrank zu den
Feldgeräten inklusive Ablängen, Entisolieren und
Auflegen der Kabel ist vom Auftragnehmer
auszuführen. Er ist hierfür voll verantwortlich bzw.
er kann den Elektriker des Bauvorhabens damit
beauftragen dies für ihn zu übernehmen. Dem Elektriker
ist ein Schaltplan sowie eine
Grundrisszeichnung mit den einzelnen Positionen zu
übergeben. Der Elektriker ist verpflichtet, die
einzelnen Kabel zu kennzeichnen. Die Überprüfung ist
jedoch Sache des Auftragnehmers.

### Titel 01 Wärmeerzeugungsanlagen

#### Bereich 01.01 Wärmeerzeuger

**01.01.1 Luft-Wasser-Wärmepumpe**
Luft-Wasser-Wärmepumpe für ganzjährig nachhaltigen
Wohnkomfort Sanierung und Neubau. Abgestimmt für ein
perfektes Verhältnis von Aufwand, Effizienz und
Geräuschentwicklung. Ausführung für die Aufstellung im
Außenbereich. Kompakte Wärmepumpe für geringe
Wandabstände. Es stehen unterschiedliche Innenmodule
zur
Verfügung. Das System kann durch Kreislaufumkehr auch
effizient zum Kühlen genutzt werden. Kaskadenlösung
möglich.
Erweitertes, dreistufiges Sicherheitskonzept für den
zuverlässigenSchutz des Heizkreises vor
Kältemitteleintritt.
KOMFORTMERKMALE Leiser Betrieb durch gekapselten
Kältekreis und entkoppelten Verdichter. Zusätzlich,
dB-genaue
und bedarfsgerechte Schallbegrenzung mit Silent Mode.
Auch
im Winter sind hohe Trinkwassertemperaturen ohne
elektrischeUnterstützung sichergestellt. INSTALLATION
Schnelle Montage durch integrierte
Schwingungsentkopplung,
keine Zusatzkomponenten notwendig. Einfacher Zugang zum
seitlichen Elektroanschlussfeld, sichere
Verbindungdurch
Federklemmentechnik. Die Aufstellung und Verbindung der
Komponenten wird durch abgestimmtes Zubehör im
Produktportfolio unterstützt und vereinfacht.
EFFIZIENZ Der
Kältekreis arbeitet mit dem umweltfreundlichen und
zukunftssicheren Kältemittel R290. Weitere
Effizienzerhöhung
durch Optimierung der Anzahl der Abtauvorgänge mit
bedarfsabhängiger Steuerung und mittels natürlicher
Abtauung
ohne Einsatz des Verdichters.

Fabrikat: STIEBEL ELTRON
Typ : WPL-A 17.2 HK 400 Trend

oder gleichwertig

Angebotenes Fabrikat: '..........'
Angebotener Typ: '..........'
Menge: 1,000 St

**01.01.2 Kondensatwanne für Luft-Wasser-Wärmepumpe**
Kondensatwanne für Luft-Wasser-Wärmepumpen mit
R290-Kältemittel aller Leistungsgrößen. Kondensatwanne
zum
Nachrüsten für einen geführten Kondensatablauf.
Einsatz bei
kontrolliertem Kondensatablauf in z.B. ein
Entwässerungssystem oder Kiesbett. Einfache
Installation bei
bodenstehenderWärmepumpen-Außeneinheit möglich.
Integrierte elektrische Beheizung zum Anschluss
innerhalb der
Wärmepumpe. Technical data: Höhe: 75 mm Breite: 816 mm

Fabrikat: STIEBEL ELTRON
Typ : AHP-DT.1 Kondensatwanne

oder gleichwertig

Angebotenes Fabrikat: '..........'
Angebotener Typ: '..........'
Menge: 1,000 St

**01.01.3 Internet Service Gateway**
Das Internet Service Gateway - ISG Connect verbindet
die
Wärmepumpe via LANmit dem Heimnetzwerk und macht die
Bedienung der Wärmepumpenanlage mit einem Browser
möglich. Wenn die Gerätedaten zusätzlich an die STIEBEL
ELTRON Servicewelt (Internet Service Portal)
übermittelt
werden, kann die Wärmepumpe komfortabel mit der
MyStiebel-App über das Internet von überall gesteuert
werden.
Für die Nutzung der SG Ready-Funktionen ist das ISG
Connect
ein notwendiges Zubehör. Über die Modbus TCP/IP
Datenschnittstelle kann das ISG in eine bestehende
Gebäudeleittechnik eingebunden werden. Das ISG Connect
ermöglicht die Regelung auf eine vom Netzbetreiber oder
Energiemanager (HEMS - Home Energy Management System)
vorgegebene Leistung über Relaiskontakteoder EEBUS
Protokoll.

Fabrikat: STIEBEL ELTRON
Typ : ISG Connect

oder gleichwertig

Angebotenes Fabrikat: '..........'
Angebotener Typ: '..........'
Menge: 1,000 St

**01.01.4 Pufferspeicher**
Der runde, bodenstehende Pufferspeicher im
ansprechenden
Design eignet sich für Wärmepumpen-Heizungsanlagen in
EinoderZweifamilienhäusern. Er speichert Wärme für den
Heizbetrieb, kann aber auch im Kühlbetrieb eingesetzt
werden.
KOMFORTMERKMALE: Der direkt umschäumte Stahlbehälter
ist mit übereinander angeordneten, hydraulischen
Anschlussstutzen an der Vorderseite ausgestattet. Der
Pufferspeicher sorgt für die hydraulische Entkopplung
des
Primär- und Sekundärkreises. Er ist für den Anschluss
einer
Wärmepumpe mit hohenVolumenströmen im Primärkreis
ausgelegt.Im oberen Bereich ist ein Stutzen für die
Installation
eines Elektro-Einschraubheizkörpers zur elektrischen
Nacherwärmung vorhanden. Imunteren Bereich befindet
sich
ein weiterer Stutzen für einen
Elektro-Einschraub-Heizkörper
zum Durchladen des Pufferspeichers. Dadurch kann
beispielsweise der Eigenverbrauch des Stroms aus einer
Photovoltaik-Anlageerhöht werden. EFFIZIENZ: Geringe
Warmhalteverluste. Für Eigenstromnutzungaus Solaranlage
vorbereitet. Technische Daten: Energieeffizienzklasse:
B
Nenninhalt: 207 l Bereitschaftsenergieverbrauch/ 24 h
bei 65
GradC: 1.4 kWh Höhe: 1510 mm Kippmaß: 1637 mm

Fabrikat: STIEBEL ELTRON
Typ : SBP 200 Plus cool

oder gleichwertig

Angebotenes Fabrikat: '..........'
Angebotener Typ: '..........'
Menge: 1,000 St

**01.01.5 Hydraulikmodul**
Das Hydraulikmodul eignet sich zur einfachen
hydraulischen
Anbindung von Monoblock-Wärmepumpen an die
Heizungsanlage. Das Gerät ist für das Heizen oder
Kühlen im
Ein- oder Zweifamilienhaus ausgelegt. Das isolierte,
schwarze
EPP-Gehäuses wird imInstallationsraum platzsparend an
der
Wand montiert. KOMFORTMERKMALE: Die vollautomatische
außentemperaturabhängige Regelung der Heizungsanlage
übernimmt der integrierteWärmepumpen-Manager. In
Verbindung mit dem optionalen Internet Service Gateway
lässt
sich die Anlage im Heimnetzwerk oder mit einem mobilen
Endgerät steuern.Mit integrierter Wärmemengen- und
Stromzählung über Kältekreis-Daten. Hoher
Integrationsgrad:
für den Heizkreis sind eine hocheffiziente Umwälzpumpe
und
ein DruckMembran-Ausdehnungsgefäß bereits enthalten.
Ebenfalls integriert sind dieelektrische
Not-/Zusatzheizung für
monoenergetischen Betrieb und
Anti-Legionellen-Aufheizung,
das Heizungs-Umschaltventil für die Warmwasserbereitung
sowie ein Sicherheitsventil mit Ablaufleitung.
Technische Daten:
Externe verfügbare Druckdifferenz bei 1,0 m 3/h: 715
hPa
Externe verfügbare Druckdifferenz bei 1,5 m3/h: 661 hPa
Externe verfügbare Druckdifferenz bei 2 m3/h: 468 hPa
Externe
verfügbare Druckdifferenz bei 2,5 m3/h: 300 hPa
Nennspannung Steuerung: 230 V Nennspannung
Not-/Zusatzheizung: 400 V Leistungsaufnahme
Not-/Zusatzheizung: 8.8 kW Höhe: 896 mm Höhe mit
Anschlussleiste: 1131 mm Breite: 590 mm Tiefe: 405 mm
Gewicht: 27 kg Anschluss: G 1 Anwendung:
Wärmepumpenanlagen

Fabrikat: STIEBEL ELTRON
Typ : HM Trend

oder gleichwertig

Angebotenes Fabrikat: '..........'
Angebotener Typ: '..........'
Menge: 1,000 St

**01.01.6 Anschlussset Hydraulikmodul**
Das Zubehör mit Kugelhähnen in den Vorläufen
vereinfacht den
Anschluss des Hydraulikmoduls an die bauseitige
Verrohrung.
Technische Daten:

Fabrikat: STIEBEL ELTRON
Typ : AS-HM Trend

oder gleichwertig

Angebotenes Fabrikat: '..........'
Angebotener Typ: '..........'
Menge: 1,000 St

**01.01.7 Hydraulikset Wärmepumpe**
Die Kompaktinstallation eignet sich für den
hydraulischen
Anschluss der Heizungs-Wärmepumpe (mit integrierter
Heizungs-Umwälzpumpe) an Pufferspeicher mit 200-700 l
Inhalt. Alle erforderlichen Bauteile werden
mitgeliefert.

Fabrikat: STIEBEL ELTRON
Typ : WPKl 6

oder gleichwertig

Angebotenes Fabrikat: '..........'
Angebotener Typ: '..........'
Menge: 1,000 St

**01.01.8 Heizungsfilter**
Der Filter zum Schutz vor Verunreinigungen der
Sole-Wasser-Wärmepumpe wird in den Rücklauf des
Wärmeerzeugers eingebaut. Technische Daten:

Fabrikat: STIEBEL ELTRON
Typ : FS-WP 28

oder gleichwertig

Angebotenes Fabrikat: '..........'
Angebotener Typ: '..........'
Menge: 1,000 St

**01.01.9 Pumpengruppe ungemischt**
Pumpenbaugruppe für einen ungemischten Heizkreis. Zum
Lieferumfang gehören die eingebaute
Hocheffizienz-Heizungsumwälzpumpe, Absperrventile mit
Thermometer und Schwerkraftbremse inklusive
Öffnungsvorrichtung sowie die EPP-Fertigisolierung mit
Wandhalterung. Die Pumpenbaugruppe kann sowohl am
Pufferspeicher als auch an der Wand installiert werden.

Fabrikat: STIEBEL ELTRON
Typ : WPKI-HK DN 25

oder gleichwertig

Angebotenes Fabrikat: '..........'
Angebotener Typ: '..........'
Menge: 1,000 St

**01.01.10 Schutztemperaturregler**
Das Anlege-Thermostat aus Bimetall begrenzt die maximal
zulässige Vorlauftemperatur. Ein Gehäuse gehört zum
Lieferumfang.

Fabrikat: STIEBEL ELTRON
Typ : STB-FB

oder gleichwertig

Angebotenes Fabrikat: '..........'
Angebotener Typ: '..........'
Menge: 1,000 St

**01.01.11 Verkleidung WP-Sockel**
Verkleidung der Füße unserer Wärmepumpenmit
R290-Kältemittel in Gerätefarbe zur Herstellung einer
abgerundeten Optik. Ausführung in Stahlblech,
pulverbeschichtet und einbrennlackiert.

Fabrikat: STIEBEL ELTRON
Typ : AHP-CB.1

oder gleichwertig

Angebotenes Fabrikat: '..........'
Angebotener Typ: '..........'
Menge: 1,000 St

**01.01.12 Abdeckung der Anschlussleitungen**
Teleskopkanal zur Abdeckung der Anschlussleitungen der
Wärmepumpe bei gerader Verlegung nach hinten.
Verfügbarin
zwei Längen zur Überbrückung von 250 bis 700 mm
Wandabstand. Hochwertiger Witterungsschutz und
Abdeckung
der Wanddurchführung. Befestigung sowohl an der
Wärmepumpe als auch an der Hauswand möglich. Verfügbar
in
passendem Gerätefarbton. Kombinierbar mit der
oberirdischen
Wanddurchführung AHP-WO.1.Technical data: Höhe: 240 mm
Breite: 229 mm Tiefe: 230 mm

Fabrikat: STIEBEL ELTRON
Typ : AHP-TB 420

oder gleichwertig

Angebotenes Fabrikat: '..........'
Angebotener Typ: '..........'
Menge: 1,000 St

**01.01.13 Fehlerstromschutzschalter**
Digitale Fehlerstrom-Schutzeinrichtung für
leistungsgeregelte
Wärmepumpen.

Fabrikat: STIEBEL ELTRON
Typ : FI-RCCB Typ-B

oder gleichwertig

Angebotenes Fabrikat: '..........'
Angebotener Typ: '..........'
Menge: 1,000 St

**01.01.14 Wärmepumpen-Anschlussset**
Wärmepumpen-Anschlussset ausgestattet mit
Gummi-Endmanschette Modell 5388 vorgedämmtes
PB-Doppelrohr zur erdverlegten Anbindung von
Wärmepumpen
mit System Raxofix, flexibel Ausstattung vollständig
ausgeschäumte PE-Dämmung (Lambda= 0,038W/(mK))
(50 °C), VDE Elektro-Wellrohr für Steuerleitung und
Spannungsversorgung
d: 40
s: 3,5
L: 10 m

Fabrikat: Viega
Typ : 838706

oder gleichwertig

Angebotenes Fabrikat: '..........'
Angebotener Typ: '..........'
Menge: 1,000 St

**01.01.15 Gummi-Endmaschette**
Gummi-Endmanschette in Verbindung mit
Wärmepumpen-Anschlussset Modell 1406.5 EPDM gas- und
wasserdicht, variable, herausnehmbare Kabelabdichtung
Ausstattung
2 Schutzkappen, Schlauchschellen
Edelstahl rostfrei
Innen-Durchmesser: 160

Fabrikat: Viega
Typ : 838874

oder gleichwertig

Angebotenes Fabrikat: '..........'
Angebotener Typ: '..........'
Menge: 1,000 St

**01.01.16 Ringraumdichtung**
Ringraumdichtung für Abdichtung von Wanddurchführungen
in
Verbindung mit Wärmepumpen-Anschlussset Modell 1406.5
gas- und wasserdicht Ausstattung Dichtelement EPDM,
Pressplatten, Schrauben und Muttern Edelstahl rostfrei
Außen-Durchmesser: 200
Innen-Durchmesser: 160

Fabrikat: Viega
Typ : 836009

oder gleichwertig

Angebotenes Fabrikat: '..........'
Angebotener Typ: '..........'
Menge: 1,000 St

#### Bereich 01.02 Sicherheitseinrichtungen

**Ausführungsbeschreibung 0001 Membran-Druckausdehnungsgefäß Vorbeschrieb**
*Membran-Druckausdehnungsgefäß Vorbeschrieb*
Membran-Druckausdehnungsgefäß für geschlossene
Heizungs-
und Kühlwasseranlagen, gebaut nach DIN EN 13831,
Zulassung gemäß Richtlinie für Druckgeräte 2014/68/EU.

Langlebige Epoxidharzbeschichtung
nicht tauschbare Halbmembran nach DIN EN 13831
Fußkonstruktion zur Befestigung ab N 35
für Frostschutzmittel mindestens 25 % bis 50%
mit Geweindeanschlüssen

**01.02.1 Membran-Druckausdehnungsgefäß 140 Liter**
Membran-Druckausdehnungsgefäß 140 Liter, wie vorstehend
beschrieben.

Nennvolumen: 140 Liter
Nutzvolumen max: 126 Liter
zul. Vorlauft. Vers.-Anlage: 120 °C
zul. Betriebst. Membrane: 70 °C
zul. Betriebsüberdruck: 6 bar
Gasvordruck werksseitig: 1,5 bar
Gasvordruck eingestellt: 1,0 bar
Systemanschluss: R 1
Farbe: grau

Fabrikat: Reflex
Typ: N 140

oder gleichwertig

Angebotenes Fabrikat: '..........'
Angebotener Typ: '..........'
Menge: 1,000 St

**01.02.2 Kappenventil 1"**
Reflex Kappenventil, für
Membran-Druckausdehnungsgefäße in
geschlossenen Heizungs- und Kühlwasseranlagen. Mit
einer
gegen unbeabsichtigtes Schließen gesicherten
Absperrung u.
Einer Entleerung, gemäß DIN EN 12828, TÜV-geprüft.

Anschluss: R 1 x R 1
zul. Betriebsdruck: PN 10
zul. Betriebstemperatur: 120 °C

Fabrikat: Reflex
Typ: SU R 1 x 1

oder gleichwertig

Angebotenes Fabrikat: '..........'
Angebotener Typ: '..........'
Menge: 1,000 St

**01.02.3 Anschlussgruppe AG 1"**
Anschlußgruppe AG Zur einfachen, fachgerechten Montage
und
Wartung von Membrandruckausdehnungsgefäßen in
Heizungs-,
Kühlwasser- und Wasserversorgungssystemen für
Nicht-Trinkwasser.Bestehend aus Rohranschlussstück mit
flachdichtender Gefäßanschschlussverschraubung,
Füll-/Entleerungskugelhahn G 1/2" und Kappenkugelhahn
mit
gesicherter Absperrung gemäß DIN EN 12828. Besonders
geeignet für stehende MAG mit einem flachdichtenden
Gewindenippelanschluss z.B. Reflex N, G, S oder Refix
DE, DC.
Typ: AG 1"
Betriebstemperatur: 100
Max. zul. Betriebstemperatur: 100 °C
Max. zul. Betriebsüberdruck: 10 bar
Anschluss : R 1"
Rohraußendurchmesser : 25 mm
Betriebsüberdruck: 10 bar
Gewicht: 0.85 kg

Fabrikat: Reflex
Typ: 9119204

oder gleichwertig

Angebotenes Fabrikat: '..........'
Angebotener Typ: '..........'
Menge: 1,000 St

**01.02.4 Vakuum-Sprührohrentgasung**
Vakuum-Sprührohrentgasung zur Systementgasung in
geschlossenen Heizwasser- und Kühlkreisläufen, als
vollautomatische Multifunktionseinheit mit
Auto-Stopp-Betrieb
und selbsttätigem hydraulischen Abgleich des
Entgasungsprozesses und Überwachung der
Nachspeiseanforderung.Nur für Wasser
geeignet.Funktionseinheit bestehend aus für die
Wandmontage
konstruiertem Hydraulikteil und elektronischer,
ergonomisch
angeordneter Control Smart Steuerung mit CE
Kennzeichen.Im
Hydraulikteil erfolgt die Entgasung mittels einer
Membranpumpe
in Verbindung mit einem vertikal angeordneten
Messing-Vakuum-Sprührohr. Dieses ist mit
Vakuumsprühdüse,
Peilrohrentgasung und Drucküberwachung ausgerüstet. Die
gesamte Einheit befindet sich schmutzgeschützt in einem
Gehäuse aus expandiertem Polypropylen mit einer
öffenbaren
Wartungshaube.Die Control Smart Steuerung ist in ein
robustes
Kunststoffgehäuse integriert, in der sowohl die
Leistungs- und
Kommunikationselektronik und das Bedientableau mit
schmutzunempflindlicher Folientastatur untergebracht
sind.
Bluetooth serienmäßig als Kommunikationsschnittstelle
integriert. Die Steuerung besitzt eine vollautomatische
Mikroprozessorsteuerung mit Zeitfunktion,
differenzierendem
Fehler- und Parameterspeicher, LED-Anzeige der
Betriebsmodi
und allgemeiner Fehlermeldung, Visualisierung der
Steuerungszustände für Systemdruck und allen relevanten
Betriebs- und Störmeldungen mit der Control Smart App
via
Bluetooth Kommunikation.Control Smart ermöglicht eine
drahtlose Komfortbedienung via Bluetooth über eine App
für
Smartphone und Tablets für die Betriebssysteme iOS und
Android zur einfachen Inbetriebnahme und zur
Visualisierung
des Anlagenbetriebs. Folgende Funktionen stehen zur
Verfügung:
automatische Einstellung der Uhrzeit und des Datums
Ein- und Verstellen des Mindestbetriebsdrucks p0
Einschaltzeiten für Dauer- und Intervallentgasung
können
vom Anwender frei vergeben und eingetragen werden
freie Parametrierung von Wochentag und Uhrzeit für den
Betriebsmodus Intervallentgasung inkl. einer
Sommerfunktion
Status-, Warn- und Fehleranzeige zu Anlagendruck und
Betriebszuständen inkl. Diagnosehinweisen und
Handlungsempfehlungen
automatische Softwareupdates
Steuereinheit komplett montiert und anschlussfertig
nach
VDE-Vorschriften verdrahtet, Netzanschlusskabel und
Netzstecker, Systemanschlüsse mittels integrierten
Absperrungen.Funktionsweise in optimiertem Betrieb mit
Zyklen
für Dauer-, Intervallentgasung. Die Ansteuerung
erfolgt über
eine integrierte Systemdruckauswertung mit
automatischer
Unterbrechung und Störmeldung bei Überschreitung der
Laufzeit und/oder der Zyklenanzahl. Dokumentation und
Kontrolle des Gesamtsystems bezüglich o.g. Parameter.
Typ: Mini
Max. Anlagenvolumen: 1 m³
Max. zul. Betriebstemperatur: 60 °C
Max. zul. Betriebsüberdruck: 4 bar
Arbeitsdruck: 0.5 - 2.5 bar
Max. Schalldruckpegel: 55 dB(A)
Anschluss elektrisch: 230V/50Hz
Anschluss Druckseite: G 1/2"
Anschluss Abströmseite: G 1/2"
Ausscheidegrad gelöste Gase bis: 90 %
Max. Teilvolumenstrom Netz: 0.050 m³/h
Elektr. Nennstrom: 0.30 A
Max. elektr. Nennleistung: 0.06 kW
Max. Höhe: 420 mm
Breite: 295 mm
Tiefe: 220 mm
Gewicht: 5.60 kg

Fabrikat: Reflex
Typ: 8835800

oder gleichwertig

Angebotenes Fabrikat: '..........'
Angebotener Typ: '..........'
Menge: 1,000 St

**01.02.5 Automatische Nachspeise- und Füllstation**
Fillcontrol Smart Automatische Nachspeise- und
Füllstation für
Heiz- und Kühlsysteme mit Membran-
Druckausdehnungsgefäßen (MAG). Ermöglicht eine
kontrollierte
und nach DIN EN 1717 bzw. DIN 1988 geforderte sichere
Nachspeisung und Systemfüllung aus direkt verbundenen
Trinkwasser- netzen und realisiert die nach DIN EN
12828 und
VDI 4807 empfohlene Funktionskontrolle des
Druckhaltesystems (MAG).
Bestehend aus:
Absperrarmatur
DVGW geprüftem Systemtrenner (BA) nach DIN EN 12729
Schmutzfänger
Drucksensor
Motorkugelhahn
Druckminderer mit Kontrollmanometer und
Mikroprozessorsteuerung
Alle Komponenten sind leicht zugänglich integriert.
Die kontrollierte, druckabhängige Nachspeisung erfolgt
mit
automatischer Unterbrechung und Störmeldung bei
Überschreitung der Laufzeit und/oder der Zyklenanzahl.
Die Anlagenerst- und Wiederbefüllung wird mittels
hierfür
einstellbarem Betriebsmodus möglich. Über eine
vollautomatische, frei parametrierbare
Mikroprozessorsteuerung
mit LCD Display für alle relevanten Betriebs- und
Störmeldungen und Druckanzeige, sowie potenzialfreiem
Ausgang für Sammelstörmeldung und RS485-Schnittstelle
zur
Anbindung an die GLT erfolgt die Funktionssteuerung und
-überwachung der CE gekennzeichneten Station.
Typ: Smart
Max. Umgebungstemperatur: 45 °C
Max. zul. Betriebstemperatur: 65 °C
Max. zul. Betriebsüberdruck: 10 bar
Anschluss Ein-/Austritt: R 1/2" / R 1/2"
Anschluss elektrisch: 230V/50Hz
Max. Höhe: 299 mm
Breite: 320 mm
Einbaulänge: 236 mm
Tiefe: 194 mm
Gewicht: 3.20 kg

Fabrikat: Reflex
Typ: 6813500

oder gleichwertig

Angebotenes Fabrikat: '..........'
Angebotener Typ: '..........'
Menge: 1,000 St

**01.02.6 Basisarmatur zur Füllwasseraufbereitung**
Fillsoft Patronengehäuse, kompakte Basisarmatur zur
Aufbereitung von Füll- und Ergänzungswasser mittels
Ionenaustauschverfahren zum Schutz von Wärmeerzeugern
u.
Warmwasserheizungsanlagen gemäß VDI 2035.
Patronengehäuse kann in Kombination mit den
entsprechenden
Patroneneinsätzen (separate Produkte) optional zur
Wasserenthärtung oder Wasserentsalzung eingesetzt
werden.Leergehäuse ist montagefertig mit Wandhalterung
zur
wahlweisen Bestückung mit einer:

Fillsoft Enthärtungsharzpatrone (grün) FSP 6000 für die
Wasserenthärtungoder
Fillsoft Zero Mischbettharzpatrone (grau) FZP 3000 für
die
Wasserentsalzung
Fillsoft I im Einzelnen bestehend aus:

zylindrischem Polypropylen-Gehäuse mit
Messinggewindeanschlüssen zur Aufnahme einer der o.g.
Wasserbehandlungspatronen und opt. Anbringung einer
Verschneideeinrichtung Softmix,
Durchflussbegrenzer,
Absperrkugelhahn mit Probeentnahmehahn
Bauteile werden als kompakte Armatur zum Einbau in die
Füll-
und Ergänzungswasserleitung angeordnet.
Typ: FG I
Patronenplätze: 1 St.
Max. zul. Betriebstemperatur: 40 °C
Lagertemperatur: -
Max. zul. Betriebsüberdruck: 8 bar
Anschluss Ein-/Austritt: Rp 1/2" / Rp 1/2"
Max. Dauerdurchfluss: 360 l/h
Max. Höhe: 600 mm
Breite: 260 mm
Gewicht: 1.90 kg

Fabrikat: Reflex
Typ: 9125660

oder gleichwertig

Angebotenes Fabrikat: '..........'
Angebotener Typ: '..........'
Menge: 1,000 St

**01.02.7 Enthärtungspatrone**
Fillsoft Patrone Kationenharzpatrone zur Füll- und
Ergänzungswasserenthärtung passend in das Fillsoft I
oder II
Patronengehäuse. Bestehend aus zylindrischer
Polypropylen
Patrone gefüllt mit Kationentauscherharz zur
Enthärtung von
Füll- und Ergänzungswasser nach z.B. VDI 2035 und/oder
Herstellerangaben in Warmwasserheizungsanlagen nach DIN
EN 12828.
Typ: FSP 6000
Farbe: grün
Kapazität: 6000 l×°dH
Max. zul. Betriebstemperatur: 40 °C
Lagertemperatur: 5 - 40 °C
Max. zul. Betriebsüberdruck: 8 bar
Durchmesser: 76 mm
Max. Höhe: 513 mm
Gewicht: 1.50 kg

Fabrikat: Reflex
Typ: 6811800

oder gleichwertig

Angebotenes Fabrikat: '..........'
Angebotener Typ: '..........'
Menge: 1,000 St

**01.02.8 Schmutzabscheider mit Gewinde**
Exdirt Magnet Schmutz- und Schlammabscheider für Heiz-
und
Kühlwassersysteme bzw. geschlossene
flüssigkeitsgefüllte
Anlagensysteme.

Geeignet für die Medien Wasser und
Wasser/Glykolgemisch bis
zu einem Mischungsverhältnis von 50/50%.

Integrierter Hochenergie-Dauermagnet Easy Clip mit
Ansteckfunktion für eine schnelle Anbindung ohne
zusätzlichen
Montageaufwand am Schlamm- und Schmutzabscheider.
Hochleistungsmagnet besteht aus einer isostatisch
gepressten
Neodym Scheibe, der in eine Ansteckhülse aus TPE
eingesetzt
ist. Hocheffiziente Separierung und Fixierung von
ferromagnetischen Partikeln aus dem Fluidstrom direkt
in die
Abscheidekammer durch axial ausgerichtetes Magnetfeld.
Partikel werden durch einfaches Abziehen des
Ansteckmagneten vom Abscheidergehäuse und einer
anschließenden Reinigung ohne Betriebsunterbrechung
dauerhaft und gezielt aus dem System entfernt. Für
Wartungsarbeiten kann der Ansteckmagnet durch einfaches
Abziehen vom Abscheidergehäuse entfernt werden.

Die Reinigung und Entleerung des Schmutzsammelraums ist
über einen eigenen Entschlammungskugelhahn ohne
Betriebsunterbrechung möglich.

Typ: D 1 1/4 M
Gehäusewerkstoff: Messing
Magnettyp: Ansteckmagnet
Einbauvariante: horizontal
Betriebstemperatur: 0 °C - 110 °C
Betriebsüberdruck: 10 bar
Anschluss : IG 1 1/4"
Reinigungsanschluss: G 3/4"
Anschlussvariante: Gewinde
Max. Volumenstrom: 3.7 m³/h
Durchmesser: 63 mm
Max. Höhe: 159 mm
Breite: 122 mm
Einbaulänge: 88 mm
Gewicht: 1.30 kg

inkl. Dämmkappen für die Armatur.

Fabrikat: Reflex
Typ: 9256630

oder gleichwertig

Angebotenes Fabrikat: '..........'
Angebotener Typ: '..........'
Menge: 1,000 St

**01.02.9 Großentlüfter aus Messing**
Exvoid-T Automatischer Schnell-/Großentlüfter für
Heiz- und
Kühlwassersysteme bzw. geschlossene,
flüssigkeitsgefüllte
Anlagensysteme.Geeignet für die Medien Wasser und
Wasser/Glykolgemisch bis zu einem Mischungsverhältnis
von
50/50%.Armatur für die permanente Ableitung von
Gasblasen
aus entsprechend hierfür im
Hydraulik-/Rohrleitungssystem
vorgesehenen Hochpunkten oder Sammelstellen.

Typ: T 1/2
Anschluss : IG 1/2"
Entlüftungsanschluss: G 1/2"
Gehäusewerkstoff: Messing
Einbauvariante: vertikal
Max. zul. Betriebstemperatur: 110 °C
Betriebsüberdruck: 10 bar
Max. zul. Betriebsüberdruck: 10 bar
Anschlussvariante: Gewinde
Mitte Flansch-Mantel: 46 mm
Max. Höhe: 122 mm
Durchmesser: 63 mm
Betriebstemperatur: 0 °C - 110 °C
Breite: 78 mm
Gewicht: 0.63 kg

Fabrikat: Reflex
Typ: 9250000

oder gleichwertig

Angebotenes Fabrikat: '..........'
Angebotener Typ: '..........'
Menge: 1,000 St

### Titel 02 Wärmeverteilnetze

#### Bereich 02.01 Rohrleitungen und Zubehör

**Ausführungsbeschreibung 0002 Edelstahl Rohrleitungssystem für Heiz- und Kühlwasser V**
*Edelstahl Rohrleitungssystem für Heiz- und Kühlwasser Vorbeschrieb*
Geberit Mapress Therm Pressfitting-System aus
Edelstahl für
Heizungsanlagen in den Abmessungen d15 - d108 mm,
Rohrverbindungen mit dem Nachweis der
Zwangsundichtigkeit
in unverpresstem Zustand.

Systemkomponenten:
Geberit Mapress Therm Systemrohre 1.4520 (CrTi-Stahl),
d15 - d54 mm geprüft nach Werksnorm, biegbar, Rohrlänge
6 m.

Geberit Mapress Therm Systemrohre 1.4301/1.4520
(CrNi-Stahl/CrTi- Stahl), d76,1 - d108 mm geprüft nach
Werksnorm, Rohrlänge 6 m.

Geberit Mapress Therm Pressfittings d15 - d54 mm, aus
Edelstahl mit Pressindikator (orange) zur Erkennung
nicht
verpresster Verbindung vor der Druckprobe, mit
Kennzeichnung
Symbol "Kein Trinkwasser" und Konturdichtringen aus
Butylkautschuk (CIIR) schwarz.

Geberit Mapress Therm Pressfittings d76.1 - d108 mm aus
Edelstahl mit Pressindikator (orange) zur Erkennung
nicht
verpresster Verbindung vor der Druckprobe, mit
Kennzeichnung
Symbol "Kein Trinkwasser" und Rundschnurdichtring aus
Butylkautschuk (CIIR) schwarz.

Die Fittings sind zur Verbesserung der
Korrosionsbeständigkeit
lösungsgeglüht und blankgeglüht.

Bei den verpressten Geberit Mapress Pressfittings d15
- d108
mm, kann die Einstecktiefe durch eine zerstörungsfreie
Prüfung,
im entleerten Zustand der Anlage, überprüft und
dokumentiert
werden.

Für das ausgeschriebene Produkt liegt eine
Haftungsübernahmevereinbarung zwischen dem Hersteller
und
dem ZVSHK bzw. dem BTGA vor.

Für die Verlegung mit Brandschutzanforderungen stehen
folgende Möglichkeiten zur Verfügung:
Rohrabschottung(Decke/Wand):
Geberit Mapress gemäß abP P-BWU03-I 17.6.5
Rohrabschottung(Decke):
Geberit Mischinstallation Versorgung gemäß aBG
Z-19.53-2427
Installationsschacht inkl. Sonderdecken:
Geberit Quattro I30 gemäß aBG Z-19.30-2206
Geberit Quattro I90 gemäß aBG Z-19.30-2207
Installationswände:
Geberit Quattro F30 gemäß abP P-MPA-E-02-050
Geberit Quattro F90 gemäß abP P-MPA-E-02-049

Zur vorgenannten Rohrabschottung Geberit Mapress gemäß
abP P-BWU03-I 17.6.5 sind folgende Nullabstände zu
Geberit
Entwässerungs- und Versorgungssystemen (Decke/Wand)
zugelassen:
Geberit Rohrschott90 Plus DIN gemäß abZ Z-19.17-1927
Geberit Rohrschott90 Plus EN gemäß abZ Z-19.53-2236
Geberit Rohrschott120 gemäß abZ Z-19.17-1807
Geberit Mepla/PushFit/Systemrohr ML gemäß abP
P-MPA-E-00-063
Absperrvorrichtungen nach DIN 18017-3:
Typ Bartholomäus AVR gemäß Z-41.3-686
Typ Wildeboer TS18 gemäß Z-41.3-556
Typ Helios ELS-D gemäß Z-41.3-368

Folgende Leistungen sind in den Einheitspreisen zu
berücksichtigen:
Zuschlag für Rohrbefestigungen aller Art,
einschließlich
Festpunktrohrschellen und Gleitbefestigungen, sowie
Schalldämmeinlagen nach DIN 4109. Es sind
Metallrohrschellen mit 8 mm starkem Gummieinlegeband,
einschließlich dem dazugehörenden Montagezubehör zu
verwenden. Es sind die speziellen Vorschriften des
Herstellers, vor allem in Bezug auf Festpunkten und
Dehnungsbogen zu beachten. Sämtliche Rohrbefestigungen
müssen galvanisch verzinkt sein, einschl. den
erforderliche
Trägerschalen.
Verschnitt.
Für die Installationen sind Maßnahmen einzurechnen, die
den benötigten Schallschutz an den Trockenbauwänden
vorweisen können.

Fabrikat: Geberit
Typ : Mapress Therm

oder gleichwertig

Angebotenes Fabrikat: '..........'
Angebotener Typ: '..........'

**02.01.1 Edelstahl Rohrleitung DN 20**
Edelstahl Rohrleitung DN 20, wie vorstehend
beschrieben.
Menge: 70,000 m

**02.01.2 Edelstahl Rohrleitung DN 25**
Edelstahl Rohrleitung DN 25, wie vorstehend
beschrieben.
Menge: 90,000 m

**02.01.3 Edelstahl Rohrleitung DN 32**
Edelstahl Rohrleitung DN 32, wie vorstehend
beschrieben.
Menge: 30,000 m

**02.01.4 Edelstahl Rohrleitung DN 40**
Edelstahl Rohrleitung DN 40, wie vorstehend
beschrieben.
Menge: 45,000 m

**02.01.5 Edelstahl Rohrleitung DN 50**
Edelstahl Rohrleitung DN 50, wie vorstehend
beschrieben.
Menge: 40,000 m

**02.01.6 Zuschlagsposition für Formteile der Edelstahl Rohrleitungen**
*** Zuschlagsposition
Zuschlagsposition für Formteile der Edelstahl
Rohrleitungen,
Güteklasse wie im Vortext zu den Rohrleitungen
beschrieben.
Die Position gilt für alle Form und Verbindungsstücke
wie z.B.:
Bogen, alle Gradzahlen
Reduzierung
Muffen
T-Stücke, alle Gradzahlen, egal oder reduziert
Übergänge Flansch oder Gewinde
Verschraubungen Flansch oder Gewinde

#### Bereich 02.02 Armaturen und Zubehör

**Ausführungsbeschreibung 0003 Heizungskugelhahn, DN 15-50, Gewinde Vorbeschrieb**
*Heizungskugelhahn, DN 15-50, Gewinde Vorbeschrieb*
Gehäuse und Kugel aus korrosionsbeständigem,
entzinkungsfreiem Rotguß. Gehäuse rohrförmig für
durchlaufende Wärmedämmung. Kugel mit glattem
Durchgang.
Wartungsfreie Spindelabdichtung durch zwei O-Ringe.
Kugelabdichtung durch PTFE-Ringe. Knebel aus
schlagfestem
Kunststoff, Anschläge verdeckt. Knebel auch bei
wärmegedämmten Gehäuse von außen bedienbar. Anschluß
Innengewinde für Gewinderohr.

Zul. Betriebstemperatur TB 120 Grd. C.
Nenndruck PN 16.

In die Einheitspreise sind die Dämmschalen für die
Armaturen
mit einzukalkulieren.

Fabrikat: IMI Heimeier
Typ: Globo H

oder gleichwertig

Angebotenes Fabrikat: '..........'
Angebotener Typ: '..........'

**02.02.1 Heizungskugelhahn, DN 25, Gewinde**
Heizungskugelhahn, DN 25, Gewinde, wie vorstehend
beschrieben.
Menge: 2,000 St

**02.02.2 Heizungskugelhahn, DN 32, Gewinde**
Heizungskugelhahn, DN 32, Gewinde, wie vorstehend
beschrieben.
Menge: 2,000 St

**02.02.3 Heizungskugelhahn, DN 40, Gewinde**
Heizungskugelhahn, DN 40, Gewinde, wie vorstehend
beschrieben.
Menge: 4,000 St

**02.02.4 Heizungskugelhahn, DN 50, Gewinde**
Heizungskugelhahn, DN 50, Gewinde, wie vorstehend
beschrieben.
Menge: 4,000 St

**Ausführungsbeschreibung 0004 KFE-Hahn Vorbeschrieb**
*KFE-Hahn Vorbeschrieb*
Füll- und Entleerungshahn aus Rotguß, schwere
Ausführung,
mit Stopfbuchse, kompl. einschl. Schlauchverschraubung
und
Kappe mit Kette.

**02.02.5 KFE-Hahn DN 20**
KFE-Hahn DN 20, wie vorstehend beschrieben.
Menge: 4,000 St

**Ausführungsbeschreibung 0005 Luftgefäß Vorbeschrieb**
*Luftgefäß Vorbeschrieb*
Luftgefäß, passend zu dem Angebotenem Rohr, mit Böden,
für
waagrechten oder senkrechten Einbau und allen
erforderlichen
Anschlussstellen.

Einschließlich:
Muffen-Schrägsitzventil, DN 12, aus Rotguß mit
Universal-Weichdichtung, ohne Entleerung, als
Handentlüfter.

**02.02.6 Luftgefäß, DN 65**
Luftgefäß, DN 65, wie vorstehend beschrieben.
Menge: 2,000 St

**02.02.7 Schnellentlüfter, mit Absperrventil, DN 15**
Automatischer Entlüfter mit abnehmbarem Deckel. Gehäuse
und Deckel aus Messing CW617N, korrosionsbeständiger
Schwimmer aus Polyäthylen. Nenndruck: 16 bar. Max.
Betriebsdruck: 8 bar. Max. Betriebstemperatur: 115 °C.
Auch für
Wasser mit Additiven geeignet (Glykol bis 30 %).

Inklusive Absperrventil
Menge: 4,000 St

**02.02.8 Sicherheitsgruppe bis 100 KW**
Für geschlossene Heizungsanlagen nach EN 12828 bis zu
einer
Leistung von 100 kW.

Komplette, fest vormontierte und auf Dichtheit geprüfte
Kesselsicherungsgruppe. Bestehend aus Armaturenträger
als
Kreuzstück, Heizungsmanometer zur Anzeige des
Anlagendruckes, Schnellentlüfter und
Membran-Sicherheitsventil MS. Inklusive
selbstdichtenden
Montageventilen für den einfachen Austausch von
Manometer
und Schnellentlüfter. Die formschlüssige Isolation
dient
gleichzeitig als sichere Transportverpackung.

Fabrikat: AFRISO
Typ: KSG Maxi  77581

oder gleichwertig

Angebotenes Fabrikat: '..........'
Angebotener Typ: '..........'
Menge: 1,000 St

#### Bereich 02.03 Dämmung und Brandschutz

**Ausführungsbeschreibung 0006 Dämmung (alukaschiert) von Heizungsleitungen (100%) Vor**
*Dämmung (alukaschiert) von Heizungsleitungen (100%) Vorbeschrieb*
Dämmung von Heizungs- und Trinkwasser-Rohrleitungen
nach
der GEG1).

Anforderung:
Dämmung zur Vermeidung von Wärmeverlusten gem. Anlage 8
(zu den §§ 69, 70 und 71 Abs. 1), GEG1)

Ausführung:
Dämmarbeiten nach DIN 4140

Baustoffklasse: A2L - s1, d0 nach DIN13501-1
Schmelzpunkt: > 1000 °C nach DIN 4102-17
Wärmeleitfähigkeit: ?40 0,035 W/(m·K) nach GEG
Oberfläche: gitternetzverstärkte Aluminiumfolie

Einbau:
Dämmschale ROCKWOOL 800 fugendicht auf die Rohrleitung
aufbringen. Schutzstreifen der selbstklebenden
Längsüberlappung entfernen und damit den Längsschlitz
dicht
verkleben. Rundstöße mit selbstklebendem ROCKWOOL
Alufix
Klebeband verkleben. Lagesicherung der Dämmschale
ROCKWOOL 800 mit verzinktem Bindedraht, 6 Windungen pro
lfd. Meter, auf der Rohrleitung befestigen.

Die ordnungsgemäße Ausführung ist vom Ersteller der
Dämmarbeiten ist nach Abschluss der Arbeiten zu
bescheinigen
(Unternehmererklärung nach § 96 GEG1)

In die einzelnen Positionen sind die Kosten für
Förmstücke,
Bögen, Abklebeband oder ähnliches mit zu kalkulieren!

Fabrikat: ROCKWOOL
Typ: RW 800
Dämmstärke: 100% gemäß GEG1)

oder gleichwertig

Angebotenes Fabrikat: '..........'
Angebotener Typ: '..........'

**02.03.1 Dämmung (alukaschiert) Heizungsleitungen DN 20**
Dämmung (alukaschiert) Heizungsleitungen DN 20, wie
vorstehend beschrieben
Menge: 30,000 m

**02.03.2 Dämmung (alukaschiert) Heizungsleitungen DN 25**
Dämmung (alukaschiert) Heizungsleitungen DN 25, wie
vorstehend beschrieben
Menge: 50,000 m

**02.03.3 Dämmung (alukaschiert) Heizungsleitungen DN 32**
Dämmung (alukaschiert) Heizungsleitungen DN 32, wie
vorstehend beschrieben
Menge: 30,000 m

**02.03.4 Dämmung (alukaschiert) Heizungsleitungen DN 40**
Dämmung (alukaschiert) Heizungsleitungen DN 40, wie
vorstehend beschrieben
Menge: 45,000 m

**02.03.5 Dämmung (alukaschiert) Heizungsleitungen DN 50**
Dämmung (alukaschiert) Heizungsleitungen DN 50, wie
vorstehend beschrieben
Menge: 40,000 m

**Ausführungsbeschreibung 0007 Dämmung (mit PVC-Mantel) von Heizungsleitungen (100%) V**
*Dämmung (mit PVC-Mantel) von Heizungsleitungen (100%) Vorbeschrieb*
Dämmung von Heizungs- und Trinkwasser-Rohrleitungen
nach
der GEG1) mit PVC- Mantel.

Anforderung:
Dämmung zur Vermeidung von Wärmeverlusten gem. Anlage 8
(zu den §§ 69, 70 und 71 Abs. 1), GEG1)

Ausführung:
Dämmarbeiten nach DIN 4140

Baustoffklasse: A2L - s1, d0 nach DIN13501-1
Schmelzpunkt: > 1000 °C nach DIN 4102-17
Wärmeleitfähigkeit: ?40 0,035 W/(m·K) nach GEG
Oberfläche: gitternetzverstärkte Aluminiumfolie

Einbau:
Dämmschale ROCKWOOL 800 fugendicht auf die Rohrleitung
aufbringen. Schutzstreifen der selbstklebenden
Längsüberlappung entfernen und damit den Längsschlitz
dicht
verkleben. Rundstöße mit selbstklebendem ROCKWOOL
Alufix
Klebeband verkleben. Lagesicherung der Dämmschale
ROCKWOOL 800 mit verzinktem Bindedraht, 6 Windungen pro
lfd. Meter, auf der Rohrleitung befestigen.

Die ordnungsgemäße Ausführung ist vom Ersteller der
Dämmarbeiten ist nach Abschluss der Arbeiten zu
bescheinigen
(Unternehmererklärung nach § 96 GEG1)

In die einzelnen Positionen sind die Kosten für
Förmstücke,
Bögen, Abklebeband oder ähnliches mit zu kalkulieren!
Die
Dämmung erhält zusätzlich einen PVC-Mantel dies ist
ebenfalls
in die Einheitspreis mit zu kalkulieren.

Fabrikat: ROCKWOOL
Typ: RW 800
Dämmstärke: 100% gemäß GEG1)

oder gleichwertig

Angebotenes Fabrikat: '..........'
Angebotener Typ: '..........'

**02.03.6 Dämmung (mit PVC-Mantel) Heizungsleitungen DN 20**
*** Bedarfsposition ohne GB
Dämmung (mit PVC-Mantel) Heizungsleitungen DN 20, wie
vorstehend beschrieben
Menge: 1,000 m

**02.03.7 Dämmung (mit PVC-Mantel) Heizungsleitungen DN 25**
*** Bedarfsposition ohne GB
Dämmung (mit PVC-Mantel) Heizungsleitungen DN 25, wie
vorstehend beschrieben
Menge: 1,000 m

**02.03.8 Dämmung (mit PVC-Mantel) Heizungsleitungen DN 32**
*** Bedarfsposition ohne GB
Dämmung (mit PVC-Mantel) Heizungsleitungen DN 32, wie
vorstehend beschrieben
Menge: 1,000 m

**02.03.9 Dämmung (mit PVC-Mantel) Heizungsleitungen DN 40**
*** Bedarfsposition ohne GB
Dämmung (mit PVC-Mantel) Heizungsleitungen DN 40, wie
vorstehend beschrieben
Menge: 1,000 m

**02.03.10 Dämmung (mit PVC-Mantel) Heizungsleitungen DN 50**
*** Bedarfsposition ohne GB
Dämmung (mit PVC-Mantel) Heizungsleitungen DN 50, wie
vorstehend beschrieben
Menge: 1,000 m

**Ausführungsbeschreibung 0008 Kompaktdämmhülsen für Heizungsleitungen (100%) Vorbesch**
*Kompaktdämmhülsen für Heizungsleitungen (100%) Vorbeschrieb*
Dämmung für Heizungs- und Sanitärrohrleitungen im
Fußbodenaufbau gegen erdreichberührte,
außenluftberührte
und unbeheizte Bauteile sowie zwischen beheizten Räumen
eines und verschiedener Nutzer; Dämmung gemäß EnEV;
geschlossenzelliger Polyethylenschaum,
Faser-Polsterlage aus
fest miteinander vernadelten Fasern, zusätzlich
verstärkt durch
eine reißfeste Gittergewebefolie. Gittergewebe an den
Kreuzungspunkten verknotet. Keine Veränderung der
Qualität
des Trittschallschutzes von Fußbodenaufbauten bei
Anwendung
der Missel Kompakt-Dämmhülse® inkl. der Befestigung
KDH-FX. Geeignet für alle Rohrmaterialien.

Beim Anbieten gleichwertiger, alternativer Produkte
sind
folgende wesentliche Produktmerkmale zu beachten und
dem
Auftraggeber schriftlich durch Herstellernachweise zu
dokumentieren:
Lambda Wert 0,035 W/(m*K) bei 40 °C zur Reduzierung der
Aufbauhöhen durch geringere Dämmschichtdicken,
Robuste, reißfeste Oberfläche um Beschädigungen in der
Bauphase vorzubeugen, dies dient der Vermeidung von
Körperschallbrücken
Nachweis, dass die Dämmung incl. Befestigungssystem
keine weitere Trittschallschicht benötigt

CE-Kennzeichnung nach EN 14313 für den gesamten
europäischen Markt

Baustoffklasse nach DIN 4102-1 : B2
Baustoffklasse nach DIN EN 13501-1 : EL
Wärmeleitfähigkeit nach DIN EN 12667 : l40°C = 0,035
W/(m×K)
Temperaturbeständigkeit nach
DIN EN 14706 (dauerhaft) : von -40°C bis +90°C
Lieferlänge: 2m
Dämmschichtdicke: 20 / 30mm

In die einzelnen Positionen sind die Kosten für
Förmstücke,
Bögen, Abklebeband, Kleber oder ähnliches mit zu
kalkulieren!
Ebenso ist für die KDH die Schallentkoppelte
Systembefestigung mit  zu kalkulieren!

Fabrikat: Missel
Typ: KDH
Dämmstärke: 100%

oder gleichwertig

Angebotenes Fabrikat: '..........'
Angebotener Typ: '..........'

**02.03.11 Kompaktdämmhülsen (100%) DN 20**
Kompaktdämmhülsen (100%) DN 20, wie vorstehend
beschrieben.
Menge: 40,000 m

**02.03.12 Kompaktdämmhülsen (100%) DN 25**
Kompaktdämmhülsen (100%) DN 25, wie vorstehend
beschrieben.
Menge: 40,000 m

**Ausführungsbeschreibung 0009 Brandschutz-Rohrabschottung für nichtbrennbare Rohre (1**
*Brandschutz-Rohrabschottung für nichtbrennbare Rohre (100%) Vorbeschri*
Brandschutz-Rohrabschottung um nichtbrennbare Rohre;
Einbau in Massivbauteilen und leichten Trennwänden

Anforderung:
R90 nach DIN 4102-11 gem. abP P-3725/4130-MPA BS

Einbau/Ringspaltverschluss:
Formschlüssig in passende Kernbohrung ohne zusätzlichen
Ringspaltverschluss oder die verbleibende Öffnung im
Durchbruch in ganzer Bauteildicke hohlraumfüllend
dicht mit
formbeständigen, nichtbrennbaren Baustoffen wie z.B.
Mörtel,
Beton oder Gips verschließen.
Eine weiterführende Dämmung mit der Rockwool 800 ist
beidseitig der Durchführung in einer Länge von je 1 m
anzubringen. Die Rohrschalen mit verzinktem Bindedraht
Ø >/=
0,6mm, 6 Windungen/lfm. auf dem Rohr fixieren.

Rohre:
Stahl, Edelstahl, Guß und Kupfer gem. abP
P-3725/4130-MPA
BS

Einbau in:
Massivwände >/= 100 mm leichte Trennwände >/= 100 mm
Massivdecken >/= 150 mm

Parallele Installationen:
Nachweis von geprüftem 0-Abstand zu Conlit
Rohrabschottungen, Conlit Kabelabschottungen und
Absperrvorrichtungen gegen Feuer und Rauch in
Lüftungsleitungen entsprechend DIN 18017-3.

Es ist davon auszugehen, dass die Mindestabstände
zwischen
gedämmten und ungedämmten Rohrleitungen nach DIN 4140
unterschritten werden.

Die ordnungsgemäße Ausführung ist vom Ersteller der
Abschottung nach Abschluss der Arbeiten durch eine
Übereinstimmungserklärung zu bescheinigen.

Bauteildurchführung:
Baustoffklasse: A2 nach DIN 4102-1
Schmelzpunkt: > 1000 °C nach DIN 4102-17
Rohdichte: >/= 150 kg/m³
Oberfläche: gitternetzverstärkte, farblich markierte
Aluminiumfolie
Einbaulänge: = Bauteilstärke

Notwendige weiterführende Dämmung:
Fabrikat: ROCKWOOL
Produkt: RW 800
Baustoffklasse: A2L - s1, d0 nach DIN 13501-1
Schmelzpunkt: > 1000 °C nach DIN 4102-17
Wärmeleitfähigkeit: 0,035 W/(m·K) nach EnEV
Oberfläche: gitternetzverstärkte Aluminiumfolie
Einbaulänge: je 1 m beidseitig der Bauteiloberfläche
Dämmstärke: gem. abP P-3725/4130-MPA BS

Fabrikat: ROCKWOOL
Typ: Conlit 150 U
Dämmstärke: 100%

oder gleichwertig

Angebotenes Fabrikat: '..........'
Angebotener Typ: '..........'

**02.03.13 Brandschutz-Rohrabschottung DN 20**
Brandschutz-Rohrabschottung DN 20, wie vorstehend
beschrieben.
Menge: 4,000 St

**02.03.14 Brandschutz-Rohrabschottung DN 25**
Brandschutz-Rohrabschottung DN 25, wie vorstehend
beschrieben.
Menge: 10,000 St

**02.03.15 Brandschutz-Rohrabschottung DN 32**
Brandschutz-Rohrabschottung DN 32, wie vorstehend
beschrieben.
Menge: 8,000 St

**02.03.16 Brandschutz-Rohrabschottung DN 40**
Brandschutz-Rohrabschottung DN 40, wie vorstehend
beschrieben.
Menge: 4,000 St

**02.03.17 Brandschutz-Rohrabschottung DN 50**
Brandschutz-Rohrabschottung DN 50, wie vorstehend
beschrieben.
Menge: 2,000 St

### Titel 03 Raumheizflächen

#### Bereich 03.01 Fußbodenheizung und Zubehör

**Ausführungsbeschreibung 0010 Vortext FBH-Tackersystem, x-net C12**
*Vortext FBH-Tackersystem, x-net C12*
Kermi Vortext x-net C12 Tackersystem Fußbodenheizung /
Fußbodenkühlung für Heizestriche nach Bauart A gemäß
DIN
EN 1264/ DIN 18560.
Exakte Anpassung der Wärmeabgabe an die berechnete
Raumheizlast und Einhaltung der gemäß EN 1264-2
zulässigen
Fußbodenoberflächentemperatur durch Variation des
Rohrabstandes sowie Berechnung und Einregulierung des
Massenstromes.
DIN CERTCO Systemprüfung, Registernummer
7F105-F / 7F 373-F mit Ermittlung der
Wärmestromdichte nach EN 1264
10 Jahre erweiterte Produkthaftung gemäß
Kermi ZVSHK Haftungsübernahmeerklärung

Fabrikat: Kermi
Typ : x-net C12

oder gleichwertig

Angebotenes Fabrikat: '..........'
Angebotener Typ: '..........'

**03.01.1 Tackerrolle 30-2 mm**
Dämmstoff nach DIN EN 13163, Baustoffklasse B2 gemäß
DIN
4102, Euroklasse E gemäß DIN EN 13501, HBCD frei Mit
aufkaschierter, hochreißfester Ankergewebefolie mit
PE-Auflage, aufgedrucktem 5,5 cm Verlegeraster zur
oberflächennahen Fixierung von x-net Systemrohr mit
x-net
Rohranker Mit seitlichem Folienüberstand und
Selbstklebestreifen für rationelle, fließestrichdichte
Plattenverbindung nach DIN 18560 Dynamische
Steifigkeit 20
MN/m3 Bewertete Trittschallminderung Delta Lw = 29 dB
(gem.
DIN 4109-34 für Estrichdicke 61 mm und
Estrichrohdichte 2100
kg/m3) Wärme- u. Trittschalldämmung EPS 040 DES sg
Wärmedurchlasswiderstand 0,75 m2K/W Maximale Nutzlast 5
kN/m2 L x B x H 10000 mm x 1000 mm x 30 mm

Fabrikat: Kermi
Typ : SFDTSR11000

oder gleichwertig

Angebotenes Fabrikat: '..........'
Angebotener Typ: '..........'
Menge: 820,000 m²

**03.01.2 Randdämmstreifen**
Zur Trennung des Heizestrichs von angrenzenden
Bauteilen
gemäß DIN 18560 Aus geschlossenzelligem PE-Dämmstoff
mit
extra langem PE-Folienlappen zur sicheren Abdichtung
8 mm Dicke
Mit mehrfach Abreißschlitzung Mit rückseitigem
Klebestreifen
zur Wandfixierung - Höhe 8,5 cm von Unterkante
Randdämmstreifen
160 mm Stellhöhe

Fabrikat: Kermi
Typ : SFZRS001000

oder gleichwertig

Angebotenes Fabrikat: '..........'
Angebotener Typ: '..........'
Menge: 820,000 m

**03.01.3 Klebeband**
Klebeband für x-net C12 Tackersystem 50 mm breit,
Material:
Polypropylen

Fabrikat: Kermi
Typ : SFZKB000000

oder gleichwertig

Angebotenes Fabrikat: '..........'
Angebotener Typ: '..........'
Menge: 2020,000 m

**03.01.4 PE-Xc Rohr 16 x 2 mm**
Vernetztes Polyethylen Heizrohr,hergestellt nach DIN
16892
Geprüft und überwacht nach DIN 4726 und DIN EN ISO
15875
und DIN EN ISO21003 DIN-Certco Registrierung 3V200 MVR
(P) und 3V375 MVR (P)Sauerstoffdicht nach DIN 4726 In
5-Schicht-Technologie zum Schutz der
EVOH-Sauerstoffsperrschicht vor Abriebim rauen
Baustellenbetrieb Drallfreies Abrollen aus der
Verpackung
heraus mit der x-net Abrollvorrichtung, bzw. dem x-net
Abrollwagen.

Dimension: 16 x 2,0 mm
Anwendungsklasse: 5
Max. Betriebstemperatur: 90°C
Max. Betriebsdruck: 6 bar
Kleinster Biegeradius: 5 x d

Fabrikat: Kermi
Typ : SFRPE016060

oder gleichwertig

Angebotenes Fabrikat: '..........'
Angebotener Typ: '..........'
Menge: 4520,000 m

**03.01.5 Rohranker**
Zum Fixieren der x-net Systemrohre (bis 17 mm
Außendurchmesser) auf x-net Tackerflächen.

Fabrikat: Kermi
Typ : SFZRA016001

oder gleichwertig

Angebotenes Fabrikat: '..........'
Angebotener Typ: '..........'
Menge: 11400,000 St

**03.01.6 Bewegungsfugenprofil 10/100**
Baustoffklasse B2 gemäß DIN 4102, Euroklasse E gemäß
DIN
EN 13501 Zur normgerechten Herstellung von
Bewegungsfugen
im Estrich gemäß DIN 18560 / EN 1264

Profillänge: 1,8 m
Höhe: 100 mm

Mit Klebefuß Biegesteife Ausführung durch seitliche
Einfassung
aus Kunststoff

Fabrikat: Kermi
Typ : SFZBP010000

oder gleichwertig

Angebotenes Fabrikat: '..........'
Angebotener Typ: '..........'
Menge: 81,000 m

**03.01.7 Rohrschutzklebestreifen**
Aus PE-Dämmstoff zum Schutz der Rohrleitungen im
Kreuzungsbereich von Bewegungsfugen Systemkomponente
der x-net connect Systeme L x B = 300 mm x 67 mm

Fabrikat: Kermi
Typ : SFZKS000000

oder gleichwertig

Angebotenes Fabrikat: '..........'
Angebotener Typ: '..........'
Menge: 210,000 St

**03.01.8 Estrichmesspunkt**
Estrichmesspunkt zur Markierung einer Bohrstelle zur
Restfeuchtigkeitsmessung.
Einfache Ausführung mit Klebefuß zur Fixierung auf
x-net
Systemflächen Empfohlen sind 3 Messstellen je 200 m2
bzw. je
Wohnung

Fabrikat: Kermi
Typ : SFZEMP00000

oder gleichwertig

Angebotenes Fabrikat: '..........'
Angebotener Typ: '..........'
Menge: 35,000 St

**Ausführungsbeschreibung 0011 Vortext FBH-Verteiler 1" aus Edelstahl**
*Vortext FBH-Verteiler 1" aus Edelstahl*
Fußbodenheizungs-Verteiler 1' aus Edelstahl 1.4301
Ausführung Komfort, bestehend aus:
Profilrohr mit 1' Überwurfmutter flach dichtend an
passendem Gegenstück (z.B. Kugelhahn, nicht im
Lieferumfang)
Vorlaufstamm mit Durchflussmengenanzeiger, 0,5 - 5,0
l/min
einstellbar und am Schauglas ablesbar
Kvs = 1,23 m3/h
Rücklaufstamm mit Thermostateinsätzen zum Anbau von
x-net Stellantrieben
Abgänge mit 3/4" Außengewinde Eurokonus
50 mm Stutzenabstand
2 Messing Füll- und Entleerungshähne 1/2" seitlich für
Befüllung, Entlüftung und Entleerung
Wandhalter mit Schallschutzeinlage, Schrauben, Dübel
und
Heizkreisbezeichnungsetiketten

Fabrikat: Kermi
Typ : x-net Verteiler 1" Komfort

oder gleichwertig

Angebotenes Fabrikat: '..........'
Angebotener Typ: '..........'

**03.01.9 FBH-Verteiler 1" aus Edelstahl, 4 Heizkreise**
FBH-Verteiler 1" aus Edelstahl, 4 Heizkreise, wie
vorstehend
beschrieben.

Fabrikat: Kermi
Typ : SFVT0401000

oder gleichwertig

Angebotenes Fabrikat: '..........'
Angebotener Typ: '..........'
Menge: 2,000 St

**03.01.10 FBH-Verteiler 1" aus Edelstahl, 5 Heizkreise**
FBH-Verteiler 1" aus Edelstahl, 6 Heizkreise, wie
vorstehend
beschrieben.

Fabrikat: Kermi
Typ : SFVT0501000

oder gleichwertig

Angebotenes Fabrikat: '..........'
Angebotener Typ: '..........'
Menge: 2,000 St

**03.01.11 FBH-Verteiler 1" aus Edelstahl, 6 Heizkreise**
FBH-Verteiler 1" aus Edelstahl, 6 Heizkreise, wie
vorstehend
beschrieben.

Fabrikat: Kermi
Typ : SFVT0601000

oder gleichwertig

Angebotenes Fabrikat: '..........'
Angebotener Typ: '..........'
Menge: 3,000 St

**03.01.12 FBH-Verteiler 1" aus Edelstahl, 7 Heizkreise**
FBH-Verteiler 1" aus Edelstahl, 7 Heizkreise, wie
vorstehend
beschrieben.

Fabrikat: Kermi
Typ : SFVT0701000

oder gleichwertig

Angebotenes Fabrikat: '..........'
Angebotener Typ: '..........'
Menge: 4,000 St

**Ausführungsbeschreibung 0012 Vortext FBH-Verteilerschrank, Unterputz**
*Vortext FBH-Verteilerschrank, Unterputz*
Schrank zur Unterputz-Montage in Komfort-Ausführung,
bestehend aus:
Korpus, Türe mit Blendrahmen und
Estrichabschlussblende aus
elektrolytisch verzinktem Stahlblech Sichtbare Teile
pulverbeschichtet in weiß (ähnlich RAL 9016)
Elektromontagebereich im oberen Schrankdrittel zur
Aufnahme
des x-net Schnellfixierungssets zur platzoptimierten
Kabelführung in der Kabelführungsebene und zur
Fixierung der
x-net Klemmleisten.
Rückwand mit 2 abnehmbaren Befestigungsschienen
Herausnehmbare Rohrumlenkschiene und
Estrichabschlussblende Tür mit Drehverschluss aus
Metall
Seitenwände mit Ausbrüchen für Vor- und
Rücklaufanschluss
Blendrahmen und Tür separat verpackt Höhe 760 bis 890
mm,
Tiefe 110 bis 150 mm

Fabrikat: Kermi
Typ : UP-Komfort XL lackiert

oder gleichwertig

Angebotenes Fabrikat: '..........'
Angebotener Typ: '..........'

**03.01.13 FBH-Verteilerschrank, Unterputz, Breite: 685 mm**
FBH-Verteilerschrank, Unterputz, Breite: 685 mm, wie
vorstehend beschrieben.

Fabrikat: Kermi
Typ : SFSUPXL110L03

oder gleichwertig

Angebotenes Fabrikat: '..........'
Angebotener Typ: '..........'
Menge: 2,000 St

**03.01.14 FBH-Verteilerschrank, Unterputz, Breite: 835 mm**
FBH-Verteilerschrank, Unterputz, Breite: 835 mm, wie
vorstehend beschrieben.

Fabrikat: Kermi
Typ : SFSUPXL110L04

oder gleichwertig

Angebotenes Fabrikat: '..........'
Angebotener Typ: '..........'
Menge: 9,000 St

**03.01.15 WMZ-Einbauset mit DDR, DN 25**
Für Anbau an x-net Verteiler 1' Zur
differenzdruckunabhängigen
Volumenstrombegrenzung, bestehend aus:
Strangdifferenzdruckregler AB-PM HP mit
Durchflussbegrenzung und Impulsleitung (1,5 m)
Passstück mit verplombbarer Überwurfmutter für WMZ
Je ein Kugelhahn mit integriertem Fühleranschlussstück
in
VL und RL
Ohne Wärmemengenzähler
Baulänge ca. 345 mm
3 x-net Kugelhähne DN 25
Innengewinde für Rohranschluss 1"
Passstück mit verplombbarer Überwurfmutter für WMZ mit
der Einbaulänge 110 mm (1" AG)

Fabrikat: Kermi
Typ : SFVZHWMV019

oder gleichwertig

Angebotenes Fabrikat: '..........'
Angebotener Typ: '..........'
Menge: 11,000 St

**03.01.16 Klemmringverschraubung 16 x 2 mm**
Zum Anschluss der x-net Systemrohre an x-net Verteiler
Stützhülse mit Eurokonus Klemmring und Überwurfmutter
3/4'
mit Schlüsselweite 27 mm Werkstoff: Messing vernickelt

Dimension: 16 x 2 mm

Fabrikat: Kermi
Typ : SFVZHKRVE16

oder gleichwertig

Angebotenes Fabrikat: '..........'
Angebotener Typ: '..........'
Menge: 128,000 St

**03.01.17 Rohrführungsbogen 90° für 14 u. 16 x 2 mm**
Aus schlagfestem Kunststoff Zur 90 Grad Umlenkung der
x-net
Systemrohre Für Rohrdimension 14 x 2, 16 x 2 und 17 x 2

Fabrikat: Kermi
Typ : SFZRB016000

oder gleichwertig

Angebotenes Fabrikat: '..........'
Angebotener Typ: '..........'
Menge: 128,000 St

**03.01.18 Einzel-Presskupplung**
*** Bedarfsposition ohne GB
Zur Verbindung der x-net Systemrohre, bestehend aus:
Messing-Grundkörper und Edelstahl-Presshülsen
Dimension: 16 x 2

Fabrikat: Kermi
Typ : SFVPKE16000

oder gleichwertig

Angebotenes Fabrikat: '..........'
Angebotener Typ: '..........'
Menge: 1,000 St

**03.01.19 Stellantrieb 230 V**
Montage auf x-net Heizkreisverteiler mit Ventiladapter
Außengewinde M30 x 1,5 mm (im Lieferumfang) Mit
Funktions-
und Kontrollanzeige Stromlos geschlossen Sehr kurze
Schließzeit (ca. 3 Min.) Im Lieferzustand leicht
geöffnet
(First-open-Funktion)
1 m Anschlusskabel (0,75 mm2)
Ca. 1 Watt Betriebsleistung Schutzart IP 54
50 mm Bauhöhe

Fabrikat: Kermi
Typ : SFESA230000

oder gleichwertig

Angebotenes Fabrikat: '..........'
Angebotener Typ: '..........'
Menge: 64,000 St

**03.01.20 Raumtemperatur-Regler zum Heizen, 230 V**
Raumtemperatur-Regler zum Heizen mit Drehrad.

Merkmale / Technische Details:
Betriebsspannung: 230 V
Schaltleistung: max. 4 Stellantriebe
Sollwert von: 1 - 5 (10 - 28 Grad C)
Farbe: weiß (ähnlich RAL 9010)

Wandmontage und Montage auf Unterputz-Dose möglich,
zuverlässige Abdeckung der Unterputz-Dose durch
wandseitige
Grundfläche von 76 x 76 mm

Außenmaße: B x H x T: 86 x 86 x 29 mm

Funktionen:
Heizen
Temperaturbereich einstellbar
Absenkeingang
Frostschutzfunktion

Fabrikat: Kermi
Typ : SFEER006230

oder gleichwertig

Angebotenes Fabrikat: '..........'
Angebotener Typ: '..........'
Menge: 45,000 St

**03.01.21 Klemmleiste für 6 RT, 230V**
Anschlusseinheit zum Verbinden der
Raumtemperatur-Regler
der x-net Regelung Standard mit den x-net
Stellantrieben und
Regelantrieben EGO.
Die Montage im Verteilerschrank erfolgt flexibel,
schnell und
sicher mit dem vormontierten Kermi x-net
Schnellfixierungsset
für magnetische Flächen.

Bestehend aus:
Kermi Klemmleiste 6R PU 230 V

Merkmale / Technische Details:
Betriebsspannung: 230 V
Einfache und schnelle Installation durch hochwertige
Steck-Klemmkontakte
Zugentlastung integriert
Überlastsicherung integriert
Geeignet auch zur Wandmontage oder auf Hutschiene
Eingang für externe Schaltuhr (2 Zonen möglich)
Für maximal 6 x-net Raumtemperatur-Regler
Pumpen/Heizungsabschaltung
Eingang für x-net Taupunktwächter und Change Over
Signal
zur Umschaltung Heizen/Kühlen
In Verbindung mit x-net Wandanbauregler T-LCD 230V für
EnEV - konforme Regelung bei Wohnungsstationen und
Regelstation
Standard 1'
Kermi x-net Schnellfixierungsset 1 Stück/VPM

Montagezubehör für den schnellen Einbau der x-net
Klemmleisten plus in die x-net Verteilerschränke
Bestehend
aus:
2 Kunststoffbügel mit integrierten Starkmagneten
1 Hutschiene 400 mm

Geeignet zur Montage auf magnetischen Flächen

Maße: L x B x H: 404 x 90 x 80 mm

Fabrikat: Kermi
Typ : SFEKL002230

oder gleichwertig

Angebotenes Fabrikat: '..........'
Angebotener Typ: '..........'
Menge: 11,000 St

#### Bereich 03.02 Badheizkörper und Zubehör

**Ausführungsbeschreibung 0013 Badheizkörper für reinen Elektrobetrieb, mit Korrosions**
*Badheizkörper für reinen Elektrobetrieb, mit Korrosionsschutzbeschichtung Vorbeschrieb*
Badheizkörper für reinen Elektrobetrieb mit
Korrosionsschutzbeschichtung. Mit waagrechten
Rundrohren
Durchmesser 24 mm und senkrechten Sammelrohren 50 x 35
mm als D-Profil. Ohne sichtbare Schweißnähte. Zwischen
den
Rohrblöcken Abstände zur Handtuchaufhängung. Die
Befestigung erfolgt an der Rückseite der D-Profile. Das
beigepackte Befestigungsset entspricht der VDI 6036,
Anforderungsklasse 1 und 2. Anforderungsklasse 3 auf
Anfrage
möglich. Bauseits ist der Wandbaustoff auf ausreichende
Tragfähigkeit zu prüfen.

Ausrichtung horizontal, vertikal und im Wandabstand
möglich.
Sichtteile des Zubehörs in Heizkörperfarbe.
Montagefertig in
Karton verpackt und in Folie eingeschweißt. Die
Bauausführung
entspricht den ehemaligen BAGUV-Richtlinien.
Ausgezeichnet
mit dem RAL-Gütezeichen. Serienfarbe weiß (RAL 9016),
gegen Aufpreis Heizkörper-Farbkonzept möglich. Mit
Korrosionsschutzbeschichtung für den Einsatz im
Sprühbereich
1 und 2 nach DIN 55900-2.

Anschlüsse:
Der Elektro-Heizstab ist im äußeren Verteilerrohr
vormontiert. Lackierung: Zweischichtlackierung gem. DIN
55900, Grundierung (ETL), Pulverbeschichtung (EPS),
emissionsfrei auch im Heizbetrieb.
Medium: Nicht brennbare, ungiftige
Wärmeträgerflüssigkeit,
frostsicher bis ca. - 15 Grad C.
Betriebsbedingungen: Der Elektro-Heizeinsatz wird über
das
Bedien-/Wandanschlusselement an das 230 V
Wechselspannungsnetz angeschlossen.

Lieferumfang: Befestigungsset, Elektro-Set

Fabrikat: Kermi
Typ : Basic E mit Korrosionsschutz

oder gleichwertig

Angebotenes Fabrikat: '..........'
Angebotener Typ: '..........'

**03.02.1 Badheizkörper 1448/450/35 mm, FKS, 600 Watt mit Korrosionsschutzbeschichtung**
Badheizkörper 1448/450/35 mm, mit Elektroset FKS, 600
Watt,
mit Korrosionsschutzbeschichtung, wie vorstehend
beschrieben.
Menge: 11,000 St

**03.02.2 Demontage und spätere Montage der Heizkörper**
Demontage der oben stehenden Heizkörper für
Malerarbeiten.
Nach Beendigung der Malerarbeiten erfolgt wieder eine
Fachgerechte Montage. Die Heizkörper bleiben während
der
Bauphase in der Schutzverpackung und werden nach der
Demontage eingelagert.
Menge: 11,000 St

### Titel 04 Sonstiges zu Wärmeversorgungsanlagen

#### Bereich 04.01 Bauliche Nebentätigkeiten

**Ausführungsbeschreibung 0014 Kernbohrung Vorbeschrieb**
*Kernbohrung Vorbeschrieb*
Diamant-Kernbohrung in bewehrtem Beton, in der Wand
oder
im Boden, mit einer Bauteildicke bis 30 cm.
Einschließlich Anbringung des Bohrgerätes an der
Wand-Innenseite oder dem Fußboden. Höhe der Bohrstelle
über Fußboden/Gelände bis 4,0 m, einschl. Sammeln und
Absaugen des Spülwassers, An- und Abfahrt, Lösen des
Bohrkerns aus dem Gefüge, Schuttbeseitigung und
Beistellung
aller notwendigen Montagematerialien usw.

**04.01.1 Kernbohrung bis Ø 50 mm**
*** Bedarfsposition ohne GB
Kernbohrung bis Ø 50 mm, Wand- / Deckenstärke bis 300
mm,
wie vorstehend beschrieben
Menge: 1,000 St

**04.01.2 Kernbohrung von Ø 50 bis Ø 100 mm**
*** Bedarfsposition ohne GB
Kernbohrung von Ø 50 bis Ø 100 mm, Wand- / Deckenstärke
bis 300 mm, wie vorstehend beschrieben
Menge: 1,000 St

**04.01.3 Kernbohrung von Ø 100 bis Ø 150 mm**
*** Bedarfsposition ohne GB
Kernbohrung von Ø 100 bis Ø 150 mm, Wand- /
Deckenstärke
bis 300 mm, wie vorstehend beschrieben
Menge: 1,000 St

**04.01.4 Kernbohrung von Ø 150 bis Ø 200 mm**
*** Bedarfsposition ohne GB
Kernbohrung von Ø 150 bis Ø 200 mm, Wand- /
Deckenstärke
bis 300 mm, wie vorstehend beschrieben
Menge: 1,000 St

#### Bereich 04.02 Wartungsarbeiten

**Ausführungsbeschreibung 0015 Wartungsarbeiten Vorbeschrieb**
*Wartungsarbeiten Vorbeschrieb*
Der Bauherr beabsichtigt, nach Fertigstellung der
Anlage mit
dem Anlagenhersteller einen Wartungsvertrag mit
Störbeseitigung (Notdienst) abzuschließen.

Der Anlagenersteller verpflichtet sich einen Notdienst
einzurichten, der jederzeit eine sofortigen Zugriff
sicherstellt. (24
Stunden Notdienst)

Der Leistungsumfang enthält die Prüfung der Gesamt- und
Einzelfunktionen der Anlage bzw. der Einrichtungen. Die
Wirtschaftlichkeit der Anlagen ist durch Prüfung der
Mess-,
Regel- und Steuereinrichtungen und Vergleich mit den
Sollwerten zu kontrollieren und zu dokumentieren.
Funktionsprüfung der Sicherheitseinrichtungen sind
vorzunehmen.

Materiallieferungen sind nicht enthalten, ausgenommen
sind
Materialien, welche aufgrund von
Gewährleistungsansprüchen
zu ersetzen sind sowie evtl. erforderliche
Schmiermittel,
Dichtungen und Putzmaterial. Sind zusätzliche
Materiallieferungen erforderlich, müssen sie dem
Auftraggeber
bestätigt, bzw. vor Beginn der Arbeiten angeboten
werden.

Über jeden Wartungsdienst ist ein Prüfprotokoll über
den
angetroffenen Anlagenzustand und die ausgeführten
Wartungsarbeiten in je einer Ausfertigung dem Bauherrn
zuzustellen.

Die Durchführung der Wartungsarbeiten muss in
Anlehnung an
die geltenden VDMA-Richtlinien erfolgen.

Die Wartungskosten gelten jeweils ab dem Zeitpunkt der
Schlussabnahme und sind für ein Betriebsjahr anzugeben.

**04.02.1 Wartungskosten 1. Jahr**
Jährliche Wartungskosten gemäß Wartungsvertrag für das
erste Betriebsjahr während der Gewährleistungsfrist
(von der
Schlußabnahme an gerechnet).

Es sind die jährlichen Kosten der Wartung(en) für die
hier
gesamt beschriebenen Wärmeversorgungsanlagen zu
kalkulieren.

Zudem wird der Anbieter gebeten hier einzutragen,
wieviele
Wartungen pro Jahr seitens seiner Seite vorgeschlagen
werden.

Wartungen pro Jahr:  '..........' St
Menge: 1,000 psch

**04.02.2 Wartungskosten 2. Jahr**
Jährliche Wartungskosten gemäß Wartungsvertrag für das
zweite Betriebsjahr während der Gewährleistungsfrist
(von der
Schlußabnahme an gerechnet).

Es sind die jährlichen Kosten der Wartung(en) für die
hier
gesamt beschriebenen Wärmeversorgungsanlagen zu
kalkulieren.

Zudem wird der Anbieter gebeten hier einzutragen,
wieviele
Wartungen pro Jahr seitens seiner Seite vorgeschlagen
werden.

Wartungen pro Jahr:  '..........' St
Menge: 1,000 psch

**04.02.3 Wartungskosten 3. Jahr**
Jährliche Wartungskosten gemäß Wartungsvertrag für das
dritte Betriebsjahr während der Gewährleistungsfrist
(von der
Schlußabnahme an gerechnet).

Es sind die jährlichen Kosten der Wartung(en) für die
hier
gesamt beschriebenen Wärmeversorgungsanlagen zu
kalkulieren.

Zudem wird der Anbieter gebeten hier einzutragen,
wieviele
Wartungen pro Jahr seitens seiner Seite vorgeschlagen
werden.

Wartungen pro Jahr:  '..........' St
Menge: 1,000 psch

**04.02.4 Wartungskosten 4. Jahr**
Jährliche Wartungskosten gemäß Wartungsvertrag für das
vierte Betriebsjahr während der Gewährleistungsfrist
(von der
Schlußabnahme an gerechnet).

Es sind die jährlichen Kosten der Wartung(en) für die
hier
gesamt beschriebenen Wärmeversorgungsanlagen zu
kalkulieren.

Zudem wird der Anbieter gebeten hier einzutragen,
wieviele
Wartungen pro Jahr seitens seiner Seite vorgeschlagen
werden.

Wartungen pro Jahr:  '..........' St
Menge: 1,000 psch

#### Bereich 04.03 Revisionsunterlagen

**Ausführungsbeschreibung 0016 Revisionsunterlagen Vorbeschrieb**
*Revisionsunterlagen Vorbeschrieb*
Erstellen vollständiger Revisionsunterlagen mit
Wartungs- und
Bedienungsanweisung einschl. der von den Herstellern
der
einzelnen Einrichtungen mitgelieferten detaillierten
Beschreibungen, Firmen- und Ersatzteilliste,
Datenblätter usw in
dreifacher Ausfertigung, ausgedruckt/ausgeplottet und
lochverstärkt abgeheftet in Ordnern DIN A 4 mit
entsprechendem Fassungsvermögen (Füllungsgrad max. 75%)
und den erforderlichen Registern, sowie zusätzlich auf
Datenträger (CD-ROM/beschriftet).

Inhalt Datenträger:
Bestandspläne im dwg-, dxf- und pdf-Format.
komplette Bedienungs- und Wartungsunterlagen im
pdf-Format.
Wartungsverträge und VDMA Liste

Hinweis - Vorgehensweise:
Eine Vorab-Ausfertigung ist dem AG unmittelbar mit
Abschluss
der Montage-/Ausführungsarbeiten, mind. 21 Werktage vor
Abnahme 1-fach als Entwurf mit auf Revisionsstand in
den
Grundrisssen und Schemata aktualisierten Eintragungen
der
gegenüber der Ausführungsplanung im Verlauf der
Baumaßnahme stattgefundenen Änderungen, Abweichungen
bzw. Ergänzungen, sowie den bei Inbetriebnahme,
Funktionsmessung und hydraulische Einregulierung
vorgenommenen Einstellungen zur Prüfung vorzulegen.
Nach Prüfung und Rückgabe des (Entwurfs) - Exemplars
ist die
Gesamt-Dokumentation entsprechend Prüfergebnis zu
überarbeiten, aktualisieren, zusammenzustellen und
3-fach
beim Abnahmetermin zu übergeben.

Die Revisionsunterlagen sind aufzugliedern nach:

1  Wärmeversorgungsanlagen
I.  Planunterlagen
1.1 Revisionsgrundrisse
1.2 Revisionsschemata
1.3 Revisions-RI-Schema

II.  Anlagendokumentation
2.1 Anlagenbeschreibung
2.2 Heizlastberechnung
2.3 Rohrnetzberechnung
2.4 Ventillisten mit Einstellwerten
2.5 Heizkörperauslegung
2.6 Herstellerunterlagen
2.7 Ersatzteilliste
2.8 Kabelzugliste

III  Protokolle
3.1 Abdrückprotokoll
3.2 Einregulierprotokoll
3.3 Inbetriebnahmeprotokoll
3.4 Protokoll Aufheizung Fußbodenheizung/ Estrich
3.5 Nachweis Sicherheitsbauteile, Nachweis Dämmung &
  Beschilderung
3.6 Bautagebücher

IV  Nachweise/ Abnahmen
4.1 Nachweis Brandschutzschottungen
4.2 Allg. bauaufsichtliche Zulassung für verwendete
  Brandschutzeinrichtungen
4.3 Abnahmebescheinigung Bezirksschornsteinfeger
4.4 Antrag Hausanschluss & Abnahme Versorger
4.5 Fachunternehmererklärung ausführende Firmen

V  Wartung und Übergabe
5.1 Einweisungsprotokoll Betreiber, Personal
5.2 Wartungsvertrag
5.3 VDMA-Liste
5.4 Bedienungs-, Pflege- und Wartungsanleitungen
5.5 Service-Nachweise

VI.  SV-Abnahmebescheinigung
6.1 Wärmeversorgungsanlagen

2  Abwasser-/ Wasser-/ Gasanlagen
I.  Planunterlagen
1.1 Revisionsgrundrisse
1.2 Revisionsschemata
1.3 Revisions-RI-Schema

II.  Anlagendokumentation
2.1 Anlagenbeschreibung
2.2 Auslegung Hebe-/ Abscheider-Anlagen
2.3 Rohrnetzberechnungen
2.4 Ventillisten mit Einstellwerten
2.5 Auslegung Druckerhöhungs-Anlagen
2.6 Herstellerunterlagen
2.7 Ersatzteilliste
2.8 Kabelzugliste

III  Protokolle
3.1 Abdrückprotokoll
3.2 Einregulierprotokoll
3.3 Inbetriebnahmeprotokoll
3.4 Spülprotokoll
3.5 Nachweis Sicherheitsbauteile, Nachweis Dämmung &
  Beschilderung
3.6 Bautagebücher
3.7 Mikrobiologische Untersuchung Kaltwasser
3.8 Legionellen-Untersuchung

IV  Nachweise/ Abnahmen
4.1 Nachweis Brandschutzschottungen
4.2 Allg. bauaufsichtliche Zulassung für verwendete
  Brandschutzeinrichtungen
4.3 Trinkwasserqualität
4.4 Antrag Hausanschluss & Abnahme Versorger
4.5 Fachunternehmererklärung ausführende Firmen

V  Wartung und Übergabe
5.1 Einweisungsprotokoll Betreiber, Personal
5.2 Wartungsvertrag
5.3 VDMA-Liste
5.4 Bedienungs-, Pflege- und Wartungsanleitungen
5.5 Service-Nachweise

VI.  SV-Abnahmebescheinigung
6.1 Abwasser-/ Wasser-/ Gasanlagen

3  Lufttechnische Anlagen
I.  Planunterlagen
1.1 Revisionsgrundrisse
1.2 Revisionsschemata
1.3 Revisions-RI-Schema

II.  Anlagendokumentation
2.1 Anlagenbeschreibung
2.2 Luftmengenberechnung
2.3 Rohrnetzberechnung
2.4 Reguliereinrichtungen mit Einstellwerten
2.5 Auslegung Lüftungsanlagen
2.6 Herstellerunterlagen
2.7 Ersatzteilliste
2.8 Kabelzugliste
2.9 Brandschutzklappenliste
2.10 Dimensionierung Einbauteile

III  Protokolle
3.1 Luftmengenmessung
3.2 Nachweis Dichtigkeit Kanalnetz
3.3 Inbetriebnahmeprotokoll
3.4 Reinigungsprotokoll
3.5 Nachweis Sicherheitsbauteile, Nachweis Dämmung &
  Beschilderung
3.6 Bautagebücher

IV  Nachweise/ Abnahmen
4.1 Nachweis Brandschutzschottungen
4.2 Allg. bauaufsichtliche Zulassung für verwendete
  Brandschutzeinrichtungen
4.3 Prüfsachverständigenabnahme
4.4 Fachunternehmererklärung ausführende Firmen

V  Wartung und Übergabe
5.1 Einweisungsprotokoll Betreiber, Personal
5.2 Wartungsvertrag
5.3 VDMA-Liste
5.4 Bedienungs-, Pflege- und Wartungsanleitungen
5.5 Service-Nachweise

VI. SV-Abnahmebescheinigung
6.1 Lufttechnische Anlagen

Die Revisionsunterlagen sind ein Bestandteil der
Anlage. Ohne
sie erfolgt keine Abnahme!

**04.03.1 Revisionsunterlagen "Wärmeversorgungsanlage"**
Erstellung der kompletten Revisionsunterlagen, wie im
Vortext
beschrieben, für die:

"Wärmeversorgungsanlagen"

Dabei werden für dieses Gewerk vom Auftragnehmer auch
insgesamt:

4 Grundrisse M 1:50
2 Schemata

nachzubearbeiten sein.
Menge: 1,000 psch

**04.03.2 Laminiertes Anlagenschema**
Erstellung des Anlagenschema der gesamten
Wärmeversorgungsanlage fü_r das gesamte Objekt.

In dem Schema sind alle Anlagenteile einzutragen.

Anschließend ist das Anlagenschema auf Plakatpapier mit
UV-beständiger Tinte bedruckt in verschleißfester Form
(z. B.
beidseitig laminiert) zu liefern und in der
Technikzentrale
aufzuhängen.
Menge: 1,000 St

#### Bereich 04.04 Regiearbeiten

**Ausführungsbeschreibung 0017 Stundenlohnarbeiten Vorbeschrieb**
*Stundenlohnarbeiten Vorbeschrieb*
Bezahlt werden nur die auf Anordnung des Auftraggebers
tatsächlich geleisteten Stunden ohne Wegzeiten mit den
vereinbarten Stundenverrechnungssätzen zuzüglich
Umsatzsteuer.

In den Stundenverrechnungssätzen für die nachstehenden
Lohn- und Berufsgruppen sind enthalten:
Lohn- und Gehaltskosten
Lohn- und Gehaltsnebenkosten
Sozialkosten einschl. Sozialkostenbeiträge
Gemeinkostenanteile und Gewinn

Zuschläge zu den Verrechnungssätzen für vom
Auftraggeber
angeordnete oder zu vertretende Nacht-, Sonntags-,
Feiertags-
und Mehrarbeit (Überstunden) sind gesondert
nachzuweisen;
sie werden in Höhe der tariflichen Vereinbarung
vergütet.
Für Nacht-, Sonntags- und Feiertagsarbeit wird als
Zuschlag nur
der Beitrag zur gesetzlichen Unfallversicherung
vergütet.

Für Mehrarbeit werden zusätzlich die Sozialkosten
vergütet.

Zur Abrechnung der Stundenlohnarbeiten hat der
Auftragnehmer die Erstschrift der bescheinigten
Stundenlohnzettel der Rechnung beizufügen. Diese müssen
außer den Angaben nach Paragraph 15 Nr. 3, VOB Teil B,
das
Datum, die Bezeichnung der Baustelle, die geleisteten
Arbeitsstunden je Arbeitskraft und die Art der
Leistungen
enthalten.

**04.04.1 Stundenlohn für Servicetechniker**
Menge: 10,000 h

**04.04.2 Stundenlohn für Obermonteur**
Menge: 15,000 h

**04.04.3 Stundenlohn für Monteur**
Menge: 20,000 h

**04.04.4 Stundenlohn für Hilfsmonteur / Lehrling**
Menge: 20,000 h

#### Bereich 04.05 Besondere Leistungen

**04.05.1 Druckprobe der Heizungsanlage mit Protokoll**
Durchführung der Druckprobe der gesamten Heizungsanlage
wahlweise mit Wasser oder Luft  gemäß den geltenden
technischen Regeln und Herstellervorschriften.
Die Druckprobe kann abschnittweise oder an der gesamten
Anlage erfolgen.

Das hierbei eingesetzte Wasser ist nach Abschluss der
Prüfung
vollständig wieder abzulassen und ordnungsgemäß zu
entsorgen.
Die Druckprobe umfasst sämtliche Stränge, Armaturen,
Verschraubungen, Heizflächen sowie alle weiteren
Bauteile der
Heizungsanlage.

Eingeschlossen sind alle Anlagenteile, insbesondere:
Primär- und Sekundärkreise
Glykolkreise
Fußbodenheizkreise
sonstige Heiz- und Verteilerkreise

Die Prüfung ist nach den anerkannten Regeln der
Technik (z. B.
DIN EN 14336, VOB/C DIN 18380) durchzuführen.
Ein Mess- bzw. Prüfprotokoll mit Angabe von Prüfdruck,
Prüfzeit, Druckabfall und verwendeten Geräten ist zu
erstellen
und unaufgefordert dem Bauherrn bzw. der Bauleitung
vorzulegen.

Alle erforderlichen Materialien, Geräte, Arbeitszeiten
und
Nebenleistungen sind im Einheitspreis enthalten..
Menge: 1,000 St

**04.05.2 Hydraulischer Abgleich der Heizungsanlage**
Durchführung des hydraulischen Abgleichs der gesamten
Heizungsanlage nach der vorliegenden raumweisen
Heizlastberechnung und Rohrnetzberechnung gemäß den
Vorgaben der DIN TS 12831, DIN EN 14336 und VOB/C DIN
18380.

Im Einzelnen sind folgende Leistungen auszuführen und
zu
dokumentieren:
Überprüfung der vorhandenen Rohrnetzberechnung und
Fortschreibung, falls erforderlich.
Ermittlung und Dokumentation der Drosselwerte
(Einstellwerte) in den Einregulierungsplänen.
Einstellung der Fußbodenheizkreise nach den berechneten
Einstellwerten.
Durchführung des Druck- bzw. Volumenstromabgleichs an
allen Regulierventilen entsprechend den vorliegenden
Berechnungen.
Durchführung einer zweimaligen Nachregulierung zur
Sicherstellung der berechneten Werte unter
Betriebsbedingungen.
Erstellung eines Abgleichprotokolls mit allen Ist- und
Sollwerten sowie Eintragung in die Bestandsunterlagen
der
Heizungsanlage.

Die Arbeiten sind gemäß den Anforderungen des
hydraulischen
Abgleichsverfahrens nach Verfahren B (VDI 2073 / VdZ)
durchzuführen.
Alle notwendigen Messungen, Ventileinstellungen,
Protokolle
und Anpassungen sind im Einheitspreis enthalten.
Menge: 1,000 psch

**04.05.3 Inbetriebnahme**
Nach Fertigstellung der Anlagen oder abgeschlossener
Anlagenteile ist durch den Auftragnehmer in Abstimmung
mit
der Bauleitung die Inbetriebnahme und Einregulierung
der
Systeme durchzuführen.

Die Inbetriebnahme und Einregulierung umfasst
insbesondere:
Abstimmung mit den berührenden Gewerken, damit alle
erforderlichen Medien wie Wärme, Wasser, Strom etc.
rechtzeitig und in ausreichender Menge zur Verfügung
stehen.
Sicherstellung, dass Anlagen, Systeme, Leitungen und
Netze
gefüllt, entlüftet und betriebsbereit sind; ggf. sind
mehrere
Füll- und Entlüftungsvorgänge erforderlich.
Durchführung des hydraulischen Abgleichs und der
Einstellung von Wasser-, Luft-, Wärme- und Kältemengen
auf die vorgegebenen Sollwerte, in Abstimmung mit den
angrenzenden Gewerken.
Überprüfung, Einstellung und Optimierung aller
Regelungs-,
Steuerungs- und Sicherheitsfunktionen auf einwandfreie
Funktion.
Protokollarische Erfassung aller Mess-, Einstell- und
Mengenwerte, einschließlich Übergabe der Dokumentation
an die Bauleitung.

Die Inbetriebnahme ist gemäß den anerkannten Regeln der
Technik, den einschlägigen DIN-Normen (z. B. DIN EN
14336,
VOB/C DIN 18380, DIN 18379, DIN 18381) sowie den
Herstellervorgaben durchzuführen.

Alle erforderlichen Geräte, Messinstrumente,
Hilfsstoffe und
Nebenleistungen sind im Einheitspreis enthalten.
Menge: 1,000 St

**04.05.4 Einweisung des Betriebs- und Wartungspersonals mit Funktionsprüfung und Übergabe**
Einweisung des Betriebs- und Wartungspersonals des
Auftraggebers in die Bedienung, Kontrolle und Wartung
der
nachfolgend genannten Gewerke:
Abwasser-, Wasser- und Gasanlagen
Wärmeversorgungsanlagen
Lufttechnische Anlagen

Die Einweisung umfasst:
Durchführung einer Funktionsprobe sämtlicher
Anlagenteile
und Komponenten.
Pumpenprobelauf und Nachweis der ordnungsgemäßen
Funktion aller Pumpen, Regel- und
Sicherheitseinrichtungen.
Inbetriebnahme, gemeinsame Funktionskontrolle und
Übergabe des jeweiligen Gewerkes an den Auftraggeber
bzw. Betreiber.
Einweisung des Bedien- und Wartungspersonals in die
Bedienung, Regelung, Sicherheitsfunktionen und
Wartungshinweise gemäß den jeweiligen
Herstellerunterlagen.
Erstellung eines schriftlichen Einweisungsprotokolls,
das
vom Auftraggeber gegengezeichnet und den
Bestandsunterlagen beigefügt wird.

Die Einweisung ist nach Abschluss aller Montage-,
Prüf- und
Einregulierungsarbeiten durchzuführen.
Sämtliche hierfür erforderlichen Arbeitsmittel,
Unterlagen und
Protokolle sind im Einheitspreis enthalten.
Menge: 1,000 psch

**04.05.5 Vorlage von Mustern, Zeichnungen und Fabrikatslisten**
Vor Beginn der Ausführung hat der Auftragnehmer für
sämtliche
sichtbaren Teile sowie für besondere oder kritische
Bereiche
kostenlos 1:1 Muster, Zeichnungen oder Abbildungen
vorzulegen.
Die Unterlagen müssen alle technischen Daten, Maße,
Materialien und Details so darstellen, dass diese
zweifelsfrei für
die Ausführung verwendet werden können.

Es dürfen ausschließlich Fabrikate eingereicht werden,
die:
im Leistungsverzeichnis genannt sind oder
vom Auftraggeber (AG) ausdrücklich zugelassen wurden.

Der Auftragnehmer erstellt eine Fabrikatsliste, aus
der alle
vorgesehenen Fabrikate sowie ggf. alternative Fabrikate
eindeutig ersichtlich sind.
Alternativfabrikate dürfen keine Mehrkosten
verursachen.

Bei Einreichung von Alternativfabrikaten ist die
Gleichwertigkeit
vom Auftragnehmer nachzuweisen. Die Anerkennung und
Freigabe erfolgt schriftlich durch den AG oder
Bauherren.
Die Ausführung darf erst nach schriftlicher Freigabe
erfolgen.

Alle anfallenden Kosten für Muster, Zeichnungen,
Abbildungen
oder Unterlagen sind im Einheitspreis enthalten.
Menge: 1,000 St

**04.05.6 Erstellung der Kabelzugliste für Elektrotechnik**
Der Auftragnehmer erstellt eine Kabelzugliste gemäß den
Vorgaben des Herstellers und den technischen
Erfordernissen
der Anlage.

Die Leistungen umfassen insbesondere:
Vorzeitige Übergabe der Kabelzugliste an das Gewerk
Elektrotechnik.
Kennzeichnung und Bezeichnung sämtlicher technisch
relevanter Komponenten, die für die vollständige
Verlegung
der Kabel notwendig sind.
Sicherstellung, dass das Elektro-Gewerk alle
Informationen
erhält, um die Kabel ordnungsgemäß, vollständig und
fehlerfrei zu verlegen.

Die Kabelzugliste ist vollständig, korrekt und
nachvollziehbar zu
erstellen und der Bauleitung oder dem verantwortlichen
Elektro-Gewerk rechtzeitig zur Verfügung zu stellen.
Alle erforderlichen Abstimmungen, Kennzeichnungen und
Dokumentationen sind im Einheitspreis enthalten.
Menge: 1,000 psch

**04.05.7 Auflegen elektrischer Leitungen**
Der Auftragnehmer führt die auf Elektro abgestimmten,
herangeführten elektrischen Leitungen auf die in diesem
Leistungsverzeichnis ausgeschriebenen und gelieferten
Geräte
auf. Die Arbeiten erfolgen unter Mitlieferung und
Beachtung der
erforderlichen Verdrahtungspläne und Kabellisten.

Leistungsumfang:
Beschriftung der Feldgeräte vor Ort gemäß
Verdrahtungsplänen.
Einführen der Betriebsmittel in Klemmkästen bzw.
Schaltkästen.
Ablängen, fachgerechtes Abisolieren und Auflegen der
Leitungen auf die Klemmleisten.
Betriebsmittelkennzeichnung gemäß DIN 40719.
Inbetriebnahme und Funktionstest der angeschlossenen
Geräte.

Diese Position gilt für alle ausgeschriebenen
Anlagenteile mit
elektrischem Anschluss, sofern die Tätigkeit nicht
bereits in
anderen LV-Positionen enthalten ist.

Alle erforderlichen Arbeitsmittel, Werkzeuge und
Prüfgeräte
sind im Einheitspreis enthalten.
Menge: 1,000 psch

**04.05.8 Füllen der Heizungsanlage**
Füllen der Heizungsanlage mit vollentsalztem Wasser,
auch
abschnittsweise. (Vorgaben gem. VDI 2035) Füllwasser
geeignet für alle Werkstoffe, auch Aluminium.

Erstbefüllung, nach erfolgter Druckprüfung, des
Heizungssystemes.
Die Füllwassermenge ist über einen Wasserzähler zu
erfassen
und mit einem Protokoll zu dokumentieren.
Wasserwerte (z.B. der PH-Wert) ist zu kontrollieren
und zu
dokumentieren.
Die Füllwassermengen und Wassergüten sind in ein vom
AN zu
erstellendes Anlagenbuch einzutragen.

inkl. einer Mietanlage (bei Bedarf)

Zusätzlich sind die Vorgaben für die Wasserwerte von
den
Herstellern einzuhalten.
Menge: 1000,000 l

**04.05.9 Belegreifheizen des Estrichs**
Belegreifheizen des Estrichs gemäß Angabe Estrichleger
zum
Erreichen der Belegreife des Estrichs, als
Vorbedingung für die
Verlegung der Oberböden.Erstellen eines
Aufheizprotokolls
sowie der Dokumentation der Vorlauftemperaturen,
Aufheiz-
und Abheizphasen.
Menge: 820,000 m²

#### Bereich 04.06 Diverses

**04.06.1 Formstahl**
Formstahl für Sonderbefestigungen usw., den örtlichen
Gegebenheiten angepaßt, sauber verarbeitet. Die
Abrechnung
erfolgt entsprechend dem tatsächlichen Aufwand in kg.
Hierzu
sind die Nachweiße bei Rechnungsstellung vorzulegen.
Menge: 120,000 kg

**04.06.2 Bezeichnungsschilder Strangabsperrung**
Bezeichnungsschilder aus geeignetem Kunststoff 60 mm
Durchmesser mit Strangnummer schwarz auf weißem Grund
kompl. einschl. Befestigung mit Kette für die einzelnen
Strangabsperrungen.
Menge: 6,000 St

**04.06.3 Bezeichnungsschild 100/50 mm**
Bezeichnungsschild aus Resopal, Größe 100/50 mm, ein-
oder
mehrzeilig, je nach Erfordernis, mit schwarzer Schrift
auf
weißem Grund, einschl. Schildträger und
Befestigungs-schrauben aus Messing.
Menge: 16,000 St

USt %: 19,00
